# II. BA Kita Seesternchen - Los 10 Starkstrom Elekt
Angebotsaufforderung (GAEB DA XML 3.3, DA83)
Projekt: 2026GM17
Währung: EUR
Vergabeart: Öffentliche Ausschreibung
Eröffnung: 20.08.2026 08:00:00
Ende der Zuschlagsfrist: 23.09.2026
Abgabeort: elektronisch über Vergabemarktplatz Brandenburg; Stadt Senft
Erstellt mit: GXML Toolbox V3.3 R20220330, ORCA AVA 27 27.00.00, 27.07.2026

## Baubeschreibung
Baubeschreibung

Baubeschreibung

1. Allgemeine Beschreibung der Leistung

Durch die Stadt Senftenberg wird der zweite Bauabschnitt der Erweiterung der Kindergartennutzung in der Kita Seesternchen in der Stralsunder Straße 12 in Senftenberg angestrebt. Im südlichen Gebäudeteil sind ehemalige Kitaräume wieder als solche zu nutzen und baulich anzupassen.
Weiterhin befindet sich in diesem Gebäudeteil der Hortbereich, der nun ebenfalls Bestandteil der Maßnahme sein wird. Die Kubatur des Gebäudeensembles bleibt unberührt. Forderungen an den Brandschutz und die Barrierefreiheit sind einzuhalten. Nach der Umsetzung der geplanten Baumaßnahme sollen in der Einrichtung ca. 160 Kinder betreut werden.

1.1 Angaben zum Bestand

Das zu betrachtende Gebäude befindet sich in der Stadt Senftenberg in der Stralsunder Straße 12. Die Stadt Senftenberg befindet sich im Landkreis Oberspreewald-Lausitz des Landes Brandenburg.
Bei dem zu betrachtenden Gebäude handelt es sich um ein Bestandsgebäude, welches aus zwei zweigeschossigen parallel zueinanderstehenden Gebäudeteilen besteht, welche über einen eingeschossigen Zwischenbau miteinander verbunden sind und über Flachdächer verfügen. Das Gebäudeensemble hat eine Nord-West / Süd-Ost Ausrichtung. Jeder Gebäudeteil verfügt über einen separaten Eingang. Im Innenbereich sind alle Gebäudeteile über Flure miteinander verbunden. Der Gebäudekomplex ist nicht unterkellert.
Nordwestlich grenzt das Grundstück an die öffentliche Verkehrsfläche der Stralsunder Straße. Nach Osten hin grenzt das Grundstück der Kita an den Schulkomplex des Friedrich-Engels-Gymnasiums, nach Süden hin erstreckt sich der Elsterdamm und im Westen der Einrichtung befindet sich die Skateranlage. Das Grundstück ist auf Grund der bereits bestehenden Kita-Nutzung allseitig eingezäunt.

Bei dem zu betrachtenden Gebäude handelt es sich um einen Massivbau welcher als Pfosten-Riegel-System errichtet wurde. Sämtliche Wände bestehen aus Stahlbetonwandplatten. Einige später errichtete Innenwände wurden aus Trockenbau hergestellt. Die tragenden Stützen bestehen aus Stahlbeton, ebenso die Geschossdecke und die Unterzüge. Als Dachtragwerk wurden Dachkassettenplatten aus Stahlbeton verwendet. Die Dachflächen der Gebäude verfügen über Durchdringungen technischer Einbauten, wie Entlüftungsleitungen. Die Außenwände wurden mit einem Wärmedämmverbundsystem versehen.
Die Haupttreppe welche beide Geschosse miteinander verbindet besteht aus Stahlbeton mit Terrazzobelag.
Die Dächer wurden als Flachdächer mit Innenentwässerung errichtet. Die Dachdeckung besteht aus Bitumenbahndeckung. Das Gebäude wurde 1983 errichtet.

Die Kapazitätserweiterung erfolgt nun im Gebäudeteil 2 (südliches Gebäude) sowie zur Hälfte im Zwischenbau.
Das zu betrachtende Teilobjekt 2 verfügt über ein Erd- und ein Obergeschoss. Derzeit werden die Räumlichkeiten im Erdgeschoss und Obergeschoss durch den Fröbelverein genutzt (Träger der Kita).
Der Zwischenbau, der beide zweigeschossige Gebäudeteile miteinander verbindet ist eingeschossig und beherbergt den Wirtschaftstrakt mit Kinderrestaurant, Küche sowie kleine Büros und Technikräume.
Der dem See zugewandte Gebäudeteil 2 wird bereits in beiden Etagen als Kita genutzt. Die Sanierungsarbeiten werden unter laufendem Betrieb durchgeführt. Hierzu werden Teilbereiche freigezogen und entsprechend saniert. Die Durchführung der Gesamtmaßnahme erfolgt unter diesen Bedingungen in 6 Abschnitten.

1.2 Auszuführende Leistungen im und am Gebäude

---

1.3 Auszuführende Leistungen der Außenanlagen

---

1.4 Ausgeführte Vorarbeiten und Leistungen

Baugrund und Vermessung

Für das betreffende Baugebiet liegt ein Baugrundgutachten vo, 14. März 2018 vor.
Demnach stehen 0,30 bis 0,50 m mächtige Auffüllungen aus Kiesen und Mittelsanden mit an. Der gewachsene Boden setzt sich aus enggestuften Fein-, Mittel- und Grobsanden zusammen. Bis zur Erkundungstiefe von 2 m wurde kein Grund- und Schichtenwasser angetroffen.
Die Vermessung des Grundstückes sowie die Ermittlung der Geschosshöhen erfolgte durch das Vermessungsbüro Knispel aus Senftenberg mit Stand vom 18.07.2019.

Kampfmittelberäumung

Sollten während der Bauarbeiten im Baubereich Kampfmittel gefunden werden, so sind die Arbeiten an der Fundstelle sofort einzustellen, die Fundstelle abzusperren und den Bauherren bzw. dessen Bevollmächtigten zu benachrichtigen.

Erdarbeiten

entfällt

Abbrucharbeiten

Abbrucharbeiten sind im Zusammenhang der Umbauarbeiten im Innenbereich vorzunehmen. Dies betrifft den Rückbau von Fußböden, Teilabbrüchen von Decken und Wänden, das Herstellen bzw. Vergrößern von Türöffnungen.

Beweissicherung

Nur zu Zwecken der Eigenüberwachung.

2 Beschreibung der örtlichen Verhältnisse

2.1 Lage der Baustelle

Die Baumaßnahme befindet sich in der Stadt Senftenberg. Das Grundstück der Kita Seesternchen befindet sich an der Stralsunder Straße. Die Zufahrt zum Grundstück erfolgt über die Stralsunder Straße, welche sich in einem Wohngebiet mit überwiegender Plattenbauweise befindet. Die Zufahrt zum Grundstück erfolgt über Anliegerstraßen. Der AN hat sich über die Örtlichkeit der Baustelle zu informieren.

2.2 Vorhandene öffentliche Verkehrswege

Der Baustellenbereich ist über das öffentliche Straßennetz innerhalb der Ortslage Senftenberg zu erreichen.

2.3 Zugänge und Zufahrten

Es besteht die Möglichkeit das Grundstück mit kleinen Fahrzeugen zu befahren, Wendemöglichkeiten sind bedingt vorhanden. Nach Ende der Baumaßnahme ist der Urzustand der Zufahrt wiederherzustellen.
Verschmutzungen angrenzender öffentlicher Straßen durch Baufahrzeuge sind umgehend zu beseitigen.

2.4 Anschlussmöglichkeiten an Ver- und Entsorgungsleitungen

Anschlussmöglichkeiten an Ver- und Entsorgungsleitungen ist Sache des AN. Strom und Wasser liegen an. Die Einweisung erfolgt durch den Auftraggeber.

2.5 Lager- und Arbeitsplätze

Baustelleneinrichtung, Lagerflächen zur Zwischenlagerung von Material usw. sind vor Baubeginn mit dem AG abzuklären. Nach Ende der Baumaßnahme ist der Urzustand der Lagerplätze wiederherzustellen. Bedingt durch begrenzte Flächen auf dem Grundstück sind Lagerflächen auf dem gegenüberliegenden Grundstück der Feuerwehr einzurichten.

2.6 Gewässer

Anforderungen an besondere Schutzmaßnahmen zur Aufstellung der Bauwagen und bei der Ausführung der Bauleistung sind nicht bekannt.

2.7 Schutzbereiche und Objekte

Der Auftragnehmer ist verpflichtet, für die Ableitung des Niederschlagswassers im Baustellenbereich bzw. der Baugrube Sorge zu tragen.
Der Auftragnehmer haftet für alle Schäden, die dem Auftraggeber oder Dritten aus der Nichtbeachtung dieses Sachverhaltes entstehen.

2.8 Natur, Landschaftsschutzgebiete
Die Bestimmungen des Bundesnaturschutzgesetzes (BNatSchG) und Naturschutzgesetz des Landes Brandenburg sowie der dafür ergangenen Verordnungen sind in ihrer neuesten Fassung zu beachten. Der Auftragnehmer ist grundsätzlich verpflichtet, Beeinträchtigungen von Natur und Umwelt möglichst gering zu halten.

2.9 Bäume und Flurgehölze
Vorhandene Gehölze sind vor Zerstörung zu schützen bzw. die Arbeiten in diesem Bereich mit besonderer Sorgfalt durchzuführen.

2.10 Immissionsschutz
Alle entsprechenden Bestimmungen des Bundesimmissionsschutzgesetzes (BImSchG) sind zu beachten. Die Bauarbeiten sind vom Auftragnehmer so durchzuführen, dass Umweltbeeinträchtigungen und Belästigungen Dritter durch Baubetrieb und Transporte soweit wie möglich vermieden werden.
Es wird besonders auf die Einhaltung der Baumaschinenlärmverordnung hingewiesen. Für die Beseitigung von Erdaushub ist ein Verwendungs- bzw. Entsorgungsnachweis vorzulegen. Das Gebäude der Kita wird genutzt.

2.11 Grenzsteine, Trigonometrische Punkte, Nivellement- und
Höhenfestpunkte
Während der Bauarbeiten sind Grenzsteine und Vermessungspunkte zu schützen. Bei notwendigem Rückbau ist zuvor der Auftraggeber zu informieren. Die Grenzsteine sind durch einen öffentlich bestellten Vermesser wiederherzustellen.

2.12 Militärische Bereiche
Das Bauvorhaben berührt keine militärischen Belange.

3 Anlagen im Baubereich

3.1 Versorgungs- und Entsorgungsleitungen Der Auftragnehmer hat sich vor Ausführung der Leistungen über bestehende, erdverlegte Ver- und Entsorgungseinrichtungen beim AG und den zuständigen örtlichen Versorgungsunternehmen zu informieren. Die für den Schutz und die Sicherung der vorgenannten Hindernisse bestehenden Vorschriften und Anordnungen der zuständigen Stellen sind zu beachten.
Auf dem Grundstück sind keine Medien vorhanden. Sämtliche Anschlüsse werden im Zusammenhang mit der Baumaßnahme neu hergestellt.
Die Trassen der Fremdanlagen sind so zu markieren, dass sie im weiteren Bauablauf ohne zusätzlichen Mehraufwand gefunden werden können.
Mehrmalige Suchschachtungen zur Freilegung derselben Anlage werden nicht vergütet.

3.2 Schutz- und Leiteinrichtungen
Der Baubereich ist gegen unbefugten Zutritt zu schützen. Dies ist mit der Pauschale der Baustelleneinrichtung abgegolten. Das Gebäude ist genutzt.

3.3 Öffentlicher Verkehr im Baubereich
Öffentlicher Verkehr ist auf den angrenzenden Straßen in Form von Anliegerverkehr vorhanden. Die Zufahrten zu den umliegenden Gebäuden für Anwohner, Krankenwagen, Feuerwehr und Entsorgungsunternehmen sind zu gewährleisten.

3.4 Arbeitssicherheit
Die derzeit gültigen Unfallverhütungs- und Sicherheitsvorschriften sind zu beachten. Gegebenenfalls ist die erforderliche Schutzausrüstung zu tragen. In Verantwortung des AN sind vor Aufnahme der Tätigkeiten die zutreffenden Vorschriften zu unterweisen.

4 Ausführung der Bauleistung

4.1 Verkehrsführung, Verkehrssicherung
Grundsätzlich gelten für sämtliche Verkehrssicherungsmaßnahmen die StVO in der derzeit gültigen Fassung und die vom Bundesminister für Verkehr herausgegebenen Richtlinien für die Sicherung von Arbeitsstellen an Straßen (RSA) in der aktuell gültigen Fassung. Die Absperrung und Kennzeichnung der Baustelle obliegt dem Auftragnehmer aufgrund der nach dem bürgerlichen Recht bestehenden Verkehrssicherungspflicht. Die Zufahrt der Anlieger und des Rettungsverkehrs (Feuerwehr, Krankenwagen, usw.) zu den umliegenden Grundstücken muss jederzeit gewährleistet werden. Notwendige Einschränkungen sind auf das Mindestmaß zu begrenzen.
Der Auftragnehmer hat seine Baustelle ordnungsgemäß zu sichern und abzusperren. Die Aufwendungen werden nicht gesondert vergütet und sind in die Einheitspreise einzurechnen.

4.2 Stoffe, Bauteile
Alle vom Baubetrieb zu liefernden Materialien müssen den Normen entsprechen und zugelassen sein. Die Prüfung der Zertifikate behält sich der Auftraggeber vor. Bei der Abnahme sind die Zertifikate und Liefernachweise vollständig an den AG zu übergeben.
Die Baustoffe sind entsprechend den Angaben im Langtext und Baustoffverzeichnis auszuwählen. Besonders alle sichtbaren Kanten und Flächen müssen eine sehr gute Qualität besitzen und keine Ausplatzungen haben. Minderwertiges Material darf nicht eingebaut werden und ist an den Hersteller zurückzusenden.

4.3 Sicherungsmaßnahmen
Während der Bauzeit sind erforderliche Absperrungen und Sicherungsmaßnahmen vorzusehen.
Für freigelegte querende Leitungen sind geeignete Schutzmaßnahmen zu treffen. Im Bereich der Leitungen ist Handschachtung erforderlich.

4.4 Bauablauf

Zusammenwirken mit anderen Unternehmen:

Gleichzeitig laufende Arbeiten mit anderen Firmen bestehen und sind mit in den Bauablauf einzurechnen. Dies bezieht sich auf die Ausbaugewerke und Gewerke der Haustechnik. Der AN hat sich über die Örtlichkeit der Baustelle zu informieren.

Der Baubeginn ist für den September 2025 geplant. Als Bauzeit werden 11 Monate für die Durchführung der Gesamtmaßnahme veranschlagt.

Vor Aufnahme der Arbeiten ist ein detaillierter Bauzeitenplan in Gemeinsamkeit mit dem Auftraggeber und dem Bauüberwacher zu erarbeiten und mit allen Beteiligten abzustimmen. Der genehmigte Ablaufplan wird Vertragsbestandteil.

Jegliche Unterbrechungen / Verzögerungen im Bauablauf sind dem AG bzw. dessen Beauftragten umgehend anzuzeigen. Betriebsbedingte Unterbrechungen (Betriebsurlaub etc.) sind rechtzeitig anzumelden und bedürfen der Genehmigung durch den AG.
Durch den AN schuldhaft verursachte Bauverzögerungen und daraus resultierende Mehraufwendungen jeder Art, gehen zu Lasten des AN.

4.5 Aufmaßverfahren/Abrechnung

Aufwendungen für die Erstellung des Aufmaßes sind Nebenkosten und werden nicht gesondert vergütet. Aufmaßblätter / Taglohnscheine sind durchlaufend zu nummerieren. Auf jedem Aufmaßblatt / Taglohnschein sind die Positionsnummer des Auftrags-LV und der zugehörige Kurztext sowie in Stichworten der Abrechnungsabschnitt zu vermerken. Ggf. sind ergänzende Skizzen anzufertigen. Die Dokumentationen mehrerer Positionen auf einem Aufmaßblatt / Taglohnschein wird zugelassen. Auf den einzelnen Aufmaßblättern sind lediglich die gemessenen Ansätze zu vermerken.
Ausrechnungen sowie der Verweis auf ausgerechnete Zwischenergebnisse sind in Aufmaßen nicht zulässig. Je Aufmaßblatt ist eine Fertigung an den AG bzw. dessen Beauftragten zu übergeben. Die Mengenermittlungen sind auf separaten Zusammenstellungen anzufertigen. Sie sind den Rechnungen in zweifacher Fertigung beizufügen.
Rechnungen sind gemäß den Positionsnummerierungen des zugehörigen Auftragsleistungs-verzeichnisses in aufsteigender Positionsfolge zusammenzustellen.
Die Kurztexte müssen dem Auftrags-LV entsprechen. Je Titel (Abschnitt) sind Zwischensummen auszuweisen. Die Rechnungen sind in zweifacher Fertigung bei AG 1-fach und zugleich bei dessen Beauftragten 1-fach zur Prüfung einzureichen. Stundenlohnarbeiten und Leistungen aus Bedarfspositionen sind nur nach Anweisung des AG bzw. der Bauüberwachung auszuführen und nach deren Ausführung durch die Bauleitung bestätigen zu lassen.
Die prüffähige Schlussrechnung ist spätestens 30 Tage nach Bauende der Bauüberwachung zu übergeben. Die Summe der Abschlagsrechnungen darf 85 % der Endsumme nicht überschreiten.

4.6 Prüfungen

Eignungsprüfungen
Die nach den Zusätzlichen Technischen Vertragsbedingungen vom Auftragnehmer vorzulegenden Eignungsprüfungen sind rechtzeitig dem Auftraggeber zu übergeben.
Es ist Sache des AN, die Eigenkontrolle für alle in den Leistungsbeschreibungen aufgeführten Gewerke abzusichern. Lieferscheine und Qualitätsnachweise sind mit den Rechnungen zu übergeben.
Der AN benennt den zuständigen Bauleiter und den aufsichtsführenden Vorarbeiter / Polier auf der Baustelle schriftlich vor Beginn der Arbeiten. Der Wechsel des Aufsichtspersonals ist dem AG unverzüglich schriftlich mitzuteilen und zu begründen.
Subunternehmer für Leistungen, die der AN nicht unmittelbar selbst erbringt, sind spätestens vier Tage nach Abschluss des Bauvertrages schriftlich zu benennen. Bezüglich Qualitäts-sicherung gelten die vorgenannten Kriterien.
Änderungen von Nachauftragnehmern sind dem AG unmittelbar schriftlich anzuzeigen und zu begründen.
Der Bauablauf ist mittels Bautagebuch täglich zu dokumentieren. Die Berichte sind dem AG oder dessen Beauftragten mind. wöchentlich zur Kontrolle vorzulegen. Die vorgesehenen Kontrollprüfungen ersetzen die Maßnahmen im Zuge der Eigenkontrolle nicht. Ort und Zeitpunkt der Probenahme bzw. Bemusterung werden durch den AG oder dessen Beauftragten festgelegt sofern in den nachfolgenden Leistungsbeschreibungen nichts Gegenteiliges festgelegt wurde. Originalurkunden der Prüfungen sind der Bauleitung baldmöglichst unaufgefordert zu übergeben. Zeichnet sich bei der Beprobung/Bemusterung ab, dass die notwendigen Kennwerte nicht erreicht werden, so ist die Bauleitung umgehend in Kenntnis zu setzen.

5 Ausführungsunterlagen

5.1 Vom Auftraggeber bereitzustellende Unterlagen
- Ausführungsplanung 2fach

5.2 Vom Auftragnehmer zu beschaffende Unterlagen
- Bauablaufplan
- Zahlungsplan

6 Zusätzliche Technische Vertragsbedingungen
6.1 Allgemeines
Produkte aus anderen Mitgliedstaaten der Europäischen Gemeinschaften und Ursprungswaren aus den Mitgliedstaaten des Europäischen Wirtschaftsraumes, die diesen technischen Spezifikationen nicht entsprechen, werden einschließlich der im Herstellerstaat durchgeführten Prüfungen und Überwachungen als gleichwertig behandelt, wenn mit Ihnen das geforderte Schutzniveau Sicherheit, Gesundheit und Gebrauchstauglichkeit gleichermaßen dauerhaft erreicht wird.

6.2 Zusätzliche Technische Vertragsbedingungen und Richtlinien
Anzuwendende Normen

Vor und während der Baudurchführung sind alle einschlägigen Unfallverhütungsvorschriften, die einschlägigen DIN-Vorschriften sowie Technische Vorschriften und Richtlinien in der derzeit gültigen Fassung zu beachten.

Allgemeingültig (DIN - in der derzeit gültigen Fassung)

VOB Verdingungsordnung für Bauleistungen Teil C (DIN - in der derzeit gültigen Fassung)
DIN 1960  Allgemeine Bestimmungen für die Vergabe
DIN 1961  Allgemeine Vertragsbedingungen für die Ausführung
DIN  18299  Allgemeine Regelung für Bauarbeiten jeder Art

## 444 Niederspannungsinstallationsanlagen
444 Niederspannungsinstallationsanlagen

4441 Kabel und Leitungen
Es werden PVC Kabel und Mantelleitungen verwendet. Durch den Bauherren werden keine erhöhten Anforderungen (halogenfrei) benannt.

4442 Unterverteiler
Je Etage wird eine neue Unterverteilung vorgesehen. Weiterhin wird eine Unterverteilung in der Hort installiert. Stromkreise werden mit FILS/Brandschutzschaltern abgesichert.

4443 Verlegesysteme
Die Leitungsverlegung muss auf Grund der Bauweise des Gebäudes teilweise in Kunststoffkanälen erfolgen. Dabei sollen Sockelleistenkanäle die Verteilung in den Räumen, insbesondere für die Steckdosen, übernehmen.
Die Leuchtenzuleitungen sollen vorwiegend über die Akustikdecken geführt werden. Senkrechte Leitungsführungen sollen im Schlitz als Unterputzverlegung erfolgen. Die notwendigen Schlitze müssen mit der Tragwerksplanung abgestimmt werden. Dazu muss der Auftragnehmer die
Schlitze im Gebäude anzeichnen und dem Tragwerksplaner diese zur Freigabe anzeigen.

4444 Installationsgeräte
Die Steckdosen sollten zum größten Teil als Sockelleistengeräte im Kanalsystem ausgeführt werden. Schalter und Taster sollen als Unter-Putz-Geräte ausgeführt werden. Die Fräsungen müssen jedoch noch mit der Tragwerksplanung abgestimmt werden. Sollte es nicht möglich sein, die Gerätedosen einzufräsen, werden die Taster und Schalter als Geräte im Aufputzrahmen ausgeführt. Eine Besonderheit stellen die neu geplanten Türelemente dar, an denen sowohl der Einbau der notwendigen Lichtschalter als auch die Leitungsverlegung im Profil mit den Ausbaugewerken abgestimmt werden müssen. Einige Türen werden um einige Zentimeter verschoben.

4449 Niederspannungsinstallationsanlagen, Sonstiges Es wird eine Baustromanlage mit Baustromspeisepunkt und 3 Bauverteilern vorgesehen. Weiterhin wird zur Sicherstellung der Arbeitssicherheit eine Beleuchtungsanlage innen und außen mit Baustrahlern vorgesehen, die jeweils mit einem zentralen Schalter geschalten werden.

445 Beleuchtungsanlagen

4451 Ortsfeste Leuchten für Allgemeinbeleuchtung
Die Planung sieht einheitliche Leuchten als flache LED Anbauleuchten vor.
Des Weiteren werden am Gebäude außen Anbauleuchten vorgesehen, damit eine sichere Benutzung der Zuwegung sichergestellt ist.

4452 Ortsfeste Leuchten für Sicherheitsbeleuchtung
Aufgrund der Gebäudestruktur und der Führung des zweiten baulichen Rettungsweges durch Gruppenräume zur Außentreppe, wird eine Sicherheitsbeleuchtung für die Flucht- und Rettungswege installiert.
Es werden Einzelbatterieleuchten für die Sicherheitsbeleuchtung installiert.
Die Rettungswege werden durch Piktogrammleuchten gekennzeichnet.

Jeweils an den Ausgängen, auch auf den Podesten der Fluchttreppen, werden Außenleuchten vorgesehen, die als Kombi-Leuchten (Allgemeinbeleuchtung und Sicherheitsbeleuchtung) ausgeführt sind.

446 Blitzschutz- und Erdungsanlagen

4461 Auffangeinrichtungen, Ableitungen
Durch die Sanierung der Fassade wird auch die Blitzschutzanlage erneuert.

4462 Erdungen
Eine zusätzliche Erdung ist nicht vorgesehen.

4463 Potentialausgleich
Es wird ein normgerechter Potentialausgleich vorgesehen.

4469 Blitzschutz- Erdungsanlagen, Sonstiges
Es wird eine 3-stufiger Überspannungsschutz errichtet.

## Zusätzliche Technische Vertragsbedingungen
Zusätzliche Technische Vertragsbedingungen

6.1 Allgemeines
Produkte aus anderen Mitgliedstaaten der Europäischen Gemeinschaften und Ursprungswaren aus den Mitgliedstaaten des Europäischen Wirtschaftsraumes, die diesen technischen Spezifikationen nicht entsprechen, werden einschließlich der im Herstellerstaat durchgeführten Prüfungen und Überwachungen als gleichwertig behandelt, wenn mit ihnen das geforderte Schutzniveau Sicherheit, Gesundheit und Gebrauchstauglichkeit gleichermaßen dauerhaft erreicht wird.

6.2 Zusätzliche Technische Vertragsbedingungen und Richtlinien

Anzuwendende Normen:
Vor und während der Baudurchführung sind alle einschlägigen Unfallverhütungsvorschriften, die einschlägigen DIN-Vorschriften sowie Technische Vorschriften und Richtlinien in der derzeit gültigen Fassung zu beachten.

Errichtung der Anlagen

Bei der Errichtung der Anlagen sind folgende Richtlinien, Auflagen, Vorschriften, Empfehlungen, Verfügungen sowie die neuesten technischen Erkenntnisse und anerkannten Regeln der Technik in ihrer jeweils neuesten Fassung zu berücksichtigen:
VDI Bestimmungen
VDE Bestimmungen
DIN Normen
EN Normen
Auflagen und Vorschriften des Technischen
Überwachungsvereins und des Gewerbeaufsichtsamtes
Unfallverhütungsvorschriften
einschlägige Empfehlungen der zuständigen Fachverbände
Technische Anschlussbedingungen des
Versorgungsnetzbetreibers
Auflagen aus der Landesbauordnung
Auflagen aus der Baugenehmigung
Arbeitsstättenverordnung
Schallschutzvorschriften

VOB Verdingungsordnung für Bauleistungen Teil C (DIN - in der derzeit gültigen Fassung)
DIN1960 Allgemeine Bestimmungen für die Vergabe
DIN1961 Allgemeine Vertragsbedingungen für die Ausführung
DIN18299 Allgemeine Regelung für Bauarbeiten jeder Art
DIN18380 Heizanlagen und Wassererwärmungsanlagen
DIN18381 Gas-, Wasser- und Entwässerungsanlagen  innerhalb von Gebäuden
DIN18459 Abbruch- und Rückbauarbeiten

Fragen zur Ausschreibung

Enthalten die Ausschreibungsunterlagen nach Auffassung des Bieters Unklarheiten, so hat der Anbieter die ausschreibende Stelle über den Kommunikationsweg des Vergabemarktplatzes Brandenburg darauf hinzuweisen. Die Ausschreibung ergänzende oder berichtigende Angaben werden allen übrigen Bietern ebenfalls schriftlich mitgeteilt.

Inhalt der Angebote

Das Angebot muss sämtliche Kosten für die durch den Anbieter betriebsfähig zu installierenden Komponenten enthalten. Befestigungsmaterialien, Kleinteile und systembedingte Zubehörteile sind grundsätzlich im Angebotspreis enthalten. Sind im Angebot für einzelne angebotene Leistungen keine Preise angegeben wird davon ausgegangen, dass dem Auftraggeber keine Kosten entstehen werden. Die spätere Geltendmachung im Rahmen von Vertragsverhandlungen ist ausgeschlossen.
Der Bauherr behält sich vor, einzelne Positionen nicht ausführen zu lassen bzw. erweiterte Arbeiten nach Nachtragsangebot zu beauftragen.

Nebenangebote mit veränderten Ausführungsfristen und / oder Zahlungsbedingungen werden nur in Verbindung mit einem Hauptangebot zugelassen.
Weiter muss aus den Nebenangeboten die Bruttoverringerungssumme gegenüber der Bruttoendsumme des Hauptangebotes erkennbar nachgewiesen werden.
Gleichwertig sind Materialien nur, wenn die Funktionalität und Qualität bzw. die Stoffeigenschaften den ausgeschriebenen Materialien entsprechen.

Der Bieter ist verpflichtet, sich vor Angebotsabgabe über die örtlichen Verhältnisse zu unterrichten. Der Bieter muss mit Angebotsabgabe nachweisen, dass er Anlagen in der vorliegenden Konzeption und in dem geforderten Umfang bereits ausgeführt hat. Genügt dem Bauherren der Nachweis der Leistungsfähigkeit nicht, so ist er berechtigt, das Angebot nicht zu berücksichtigen.

Notwendige Gutachten zu den errichteten Anlagen sind rechtzeitig einzuholen, die Kosten dafür sind in die Einheitspreise einzukalkulieren.

Bemusterung / Montagemuster
Alle im Bauvorhaben verwendeten Materialien sind rechtzeitig vor Einbau dem Bauherren zur Bemusterung vorzustellen.
Die Bemusterung und probeweise Montage ist mit den Angebotspreisen abgegolten.
Vor Fertigung bzw. Montage sind vom Auftragnehmer Montagezeichnungen zur Bestätigung einzureichen. Für die Verteiler und Zentralen sind weiterhin Aufbau- und Ansichtszeichnungen anzufertigen.

Abnahmen
Abnahmen sind durch den Auftragnehmer 14 Tage vor Termin schriftlich zu beantragen. Zum Abnahmetermin müssen sämtliche behördlichen Abnahmenachweise, Gutachten und Abnahmenachweise mit den Versorgern vorhanden sein.

Technische Beschreibung
Vorbemerkung zur Ausführung
Zum Schutz der gefährdeten Anlagenteile auf der Baustelle sind diese vom Auftragnehmer gegen Beschädigungen wirksam zu schützen.
Später verdeckt liegende Anlagenteile sind bis zu einer technischen Prüfung offen zuhalten und der Bauleitung zu Zwischenabnahmen vorzustellen. Vor Inbetriebnahme der Anlagen sind durch den Auftragnehmer die notwendigen Prüfungen entsprechend den geltenden technischen Vorschriften und Bestimmungen durchzuführen bzw. zu veranlassen. Über die Prüfergebnisse sind vom Auftragnehmer Protokolle anzufertigen. Zu den Prüfungen ist der Bauherr bzw. dessen Vertreter hinzuzuziehen.

Die Rohrverlegung hat mit ausschließlich dafür zugelassenen Systemen in geordneter Verlegeweise zu erfolgen. Durchbrüche müssen wieder in ihrer entsprechenden Feuerwiderstandsklasse geschlossen und entsprechend gekennzeichnet sein.
Befestigungsmaterialien müssen für den vorgesehenen Verwendungszweck zugelassen sein. Zulassungsbescheide sind der Dokumentation beizulegen.
Leitungsführungssysteme sind entsprechend den technischen Regeln in die Schutzmaßnahme und den Potentialausgleich einzubeziehen.
Beim Erstellen von Schlitzen und Durchbrüchen ist die Statik des Gebäudes zu beachten. Beim Durchdringen von Beton- oder Mauerwerkswänden oder Holzkonstruktionen ist eine Stellungnahme des Statikers einzuholen. Dabei anfallende Kosten sind mit einzukalkulieren.

## Baustelleneinrichtung
Baustelleneinrichtung

Es ist eine Baustelleneinrichtung über die gesamte Bauzeit vorzuhalten. Da es sich um ein Sanierungsprojekt im laufenden Betrieb handelt kann nicht davon ausgegangen werden, dass Lagerräume zur Verfügung gestellt werden können. Für die Baustromversorgung wird ein Bauverteiler als Baustromspeisepunkt durch den AG zur Verfügung gestellt. Für Bauwasserversorgung wird durch den AG ein von allen Gewerken benutztes Standrohr gestellt. Die Verteilung von Baustrom und Bauwasser ist Sache des AN. Baustellen WC´s werden durch den AG gestellt. Die Baustelleneinrichtung wird nicht gesondert vergütet und ist in die Einheitspreise mit einzukalkulieren. Durch den Bieter ist diese Position nicht gesondert zu bewerten!

Einzukalkulieren ist ebenfalls ein ablaufbedingtes Umlagern der Baustelleneinrichtung.

HINWEIS: die Einrichtungs- und Leistungskosten für Baustrom, Wasser und Abwasser sowie die Vorhaltung werden entsprechend den zusätzlichen Vertragsbedingungen erhoben.

## Bei der Kalkulation sind die in den Vorbemerkungen
Bei der Kalkulation sind die in den Vorbemerkungen aufgeführten Punkte grundsätzlich zu beachten und gelten als Bestandteil der Leistungsbeschreibung.
Alle Fabrikate sind entsprechend den ausgeschriebenen Eigenschaften anzubieten. Sollte sich nach Einbau herausstellen, dass die angebotenen Fabrikate nicht die Eigenschaften der Ausschreibung erfüllen, trägt der Bieter die entstehenden Kosten für den Tausch mit allen verbundenen Folgekosten.
Mit einzukalkulieren ist, dass für die Arbeiten ein Bauablauf des Gebäudeplaners aufgestellt wird. Dieser beinhaltet technologische Stillstandszeiten für die Einzelgewerke, die nicht zu Nachforderungen berechtigen. Ebenfalls nicht zu Nachforderungen berechtigen Stillstandszeiten und Terminverschiebungen, die aufgrund von notwendigen Anpassungen im Bauablauf entstehen.

Zusätzlich ist zu beachten, dass die Arbeiten im verbauten Zustand durchgeführt werden. Das bedeutet, dass die Arbeiten in mehrere Teilabschnitte aufgeteilt werden!

## * Starkstromanlagen

### Titel 4 Niederspannungsinstallationsanlagen

#### Bereich 4.1 Kabel und Leitungen

*Hinweis: 3x1,5*

**4.1.1 Installationsltg NYM-J 3x1,5 UP Fräsen**
STLB-Bau 2025-04 053
Installationsleitung DIN VDE 0250-204 (VDE 0250-204)
NYM-J 3 x 1,5, Cu-Zahl 43, unter Putz, einschl. Fräsen
in Mauerwerk.
Menge: 50,000 m

**4.1.2 Installationsltg NYM-J 3x1,5 Montagewand**
STLB-Bau 2025-04 053
Installationsleitung DIN VDE 0250-204 (VDE 0250-204)
NYM-J 3 x 1,5, Cu-Zahl 43, in Montagewänden.
Menge: 50,000 m

**4.1.3 Installationsltg NYM-J 3x1,5 vorh.Kabelrinne/Kanal**
STLB-Bau 2025-04 053
Installationsleitung DIN VDE 0250-204 (VDE 0250-204)
NYM-J 3 x 1,5, Cu-Zahl 43, auf vorh. Kabelrinnen oder
in offene Kanäle.
Menge: 50,000 m

**4.1.4 Installationsltg NYM-J 3x1,5 oberhalb Zwischendecke**
STLB-Bau 2025-04 053
Installationsleitung DIN VDE 0250-204 (VDE 0250-204)
NYM-J 3 x 1,5, Cu-Zahl 43, oberhalb Zwischendecke, mit
Befestigung gemäß bauaufsichtlicher Zulassung.
Menge: 1000,000 m

*Hinweis: 5x1,5*

**4.1.5 Installationsltg NYM-J 5x1,5 UP Fräsen**
STLB-Bau 2025-04 053
Installationsleitung DIN VDE 0250-204 (VDE 0250-204)
NYM-J 5 x 1,5, Cu-Zahl 72, unter Putz, einschl. Fräsen
in Mauerwerk.
Menge: 50,000 m

**4.1.6 Installationsltg NYM-J 5x1,5 Montagewand**
STLB-Bau 2025-04 053
Installationsleitung DIN VDE 0250-204 (VDE 0250-204)
NYM-J 5 x 1,5, Cu-Zahl 72, in Montagewänden.
Menge: 40,000 m

**4.1.7 Installationsltg NYM-J 5x1,5 vorh.Kabelrinne/Kanal**
STLB-Bau 2025-04 053
Installationsleitung DIN VDE 0250-204 (VDE 0250-204)
NYM-J 5 x 1,5, Cu-Zahl 72, auf vorh. Kabelrinnen oder
in offene Kanäle.
Menge: 100,000 m

**4.1.8 Installationsltg NYM-J 5x1,5 oberhalb Zwischendecke**
STLB-Bau 2025-04 053
Installationsleitung DIN VDE 0250-204 (VDE 0250-204)
NYM-J 5 x 1,5, Cu-Zahl 72, oberhalb Zwischendecke, mit
Befestigung gemäß bauaufsichtlicher Zulassung.
Menge: 1500,000 m

*Hinweis: 3x2,5*

**4.1.9 Installationsltg NYM-J 3x2,5 UP Fräsen**
STLB-Bau 2025-04 053
Installationsleitung DIN VDE 0250-204 (VDE 0250-204)
NYM-J 3 x 2,5, Cu-Zahl 72, unter Putz, einschl. Fräsen
in Mauerwerk.
Menge: 200,000 m

**4.1.10 Installationsltg NYM-J 3x2,5 Montagewand**
STLB-Bau 2025-04 053
Installationsleitung DIN VDE 0250-204 (VDE 0250-204)
NYM-J 3 x 2,5, Cu-Zahl 72, in Montagewänden.
Menge: 200,000 m

**4.1.11 Installationsltg NYM-J 3x2,5 vorh.Kabelrinne/Kanal**
STLB-Bau 2025-04 053
Installationsleitung DIN VDE 0250-204 (VDE 0250-204)
NYM-J 3 x 2,5, Cu-Zahl 72, auf vorh. Kabelrinnen oder
in offene Kanäle.
Menge: 500,000 m

**4.1.12 Installationsltg NYM-J 3x2,5 oberhalb Zwischendecke**
STLB-Bau 2025-04 053
Installationsleitung DIN VDE 0250-204 (VDE 0250-204)
NYM-J 3 x 2,5, Cu-Zahl 72, oberhalb Zwischendecke, mit
Befestigung gemäß bauaufsichtlicher Zulassung.
Menge: 200,000 m

*Hinweis: 5x2,5*

**4.1.13 Installationsltg NYM-J 5x2,5 UP Fräsen**
STLB-Bau 2025-04 053
Installationsleitung DIN VDE 0250-204 (VDE 0250-204)
NYM-J 5 x 2,5, Cu-Zahl 120, unter Putz, einschl. Fräsen
in Mauerwerk.
Menge: 50,000 m

**4.1.14 Installationsltg NYM-J 5x2,5 Montagewand**
STLB-Bau 2025-04 053
Installationsleitung DIN VDE 0250-204 (VDE 0250-204)
NYM-J 5 x 2,5, Cu-Zahl 120, in Montagewänden.
Menge: 50,000 m

**4.1.15 Installationsltg NYM-J 5x2,5 vorh.Kabelrinne/Kanal**
STLB-Bau 2025-04 053
Installationsleitung DIN VDE 0250-204 (VDE 0250-204)
NYM-J 5 x 2,5, Cu-Zahl 120, auf vorh. Kabelrinnen oder
in offene Kanäle.
Menge: 50,000 m

**4.1.16 Installationsltg NYM-J 5x2,5 oberhalb Zwischendecke**
STLB-Bau 2025-04 053
Installationsleitung DIN VDE 0250-204 (VDE 0250-204)
NYM-J 5 x 2,5, Cu-Zahl 120, oberhalb Zwischendecke, mit
Befestigung gemäß bauaufsichtlicher Zulassung.
Menge: 50,000 m

**4.1.17 Installationsltg NYM-J 5x4**
STLB-Bau 2025-04 053
Installationsleitung DIN VDE 0250-204 (VDE 0250-204)
NYM-J 5 x 4, Cu-Zahl 192.
Menge: 40,000 m

**4.1.18 Installationsltg NYM-J 5x6**
STLB-Bau 2025-04 053
Installationsleitung DIN VDE 0250-204 (VDE 0250-204)
NYM-J 5 x 6, Cu-Zahl 288.
Menge: 20,000 m

**4.1.19 Installationsltg NYM-J 5x16**
STLB-Bau 2025-04 053
Installationsleitung DIN VDE 0250-204 (VDE 0250-204)
NYM-J 5 x 16, Cu-Zahl 768.
Menge: 10,000 m

**4.1.20 Kabel NYY-J 3x2,5RE**
STLB-Bau 2025-04 053
Kabel DIN VDE 0276-603 (VDE 0276-603) NYY-J 3 x 2,5 RE,
Cu-Zahl 72.
Menge: 100,000 m

**4.1.21 Kabel NYY-J 5x2,5RE**
STLB-Bau 2025-04 053
Kabel DIN VDE 0276-603 (VDE 0276-603) NYY-J 5 x 2,5 RE,
Cu-Zahl 120.
Menge: 100,000 m

*Hinweis: anschließen an Betriebsmittel*

**4.1.22 Kabel NYY-J 5x16RE anschließen**
STLB-Bau 2025-04 053
Kabel DIN VDE 0276-603 (VDE 0276-603) NYY-J 5 x 16 RE,
Cu-Zahl 768, nur anschließen an beigestellte
Betriebsmittel, einschl. Verbindungsmittel.
Menge: 6,000 St

**4.1.23 Kabel NYY-J 5x16RE abklemmen**
STLB-Bau 2025-04 053
Kabel DIN VDE 0276-603 (VDE 0276-603) NYY-J 5 x 16 RE,
Cu-Zahl 768, nur abklemmen von Betriebsmittel.
Menge: 6,000 St

**4.1.24 Kabel NYY-J 3x1,5RE anschließen**
STLB-Bau 2025-04 053
Kabel DIN VDE 0276-603 (VDE 0276-603) NYY-J 3 x 1,5 RE,
Cu-Zahl 43, nur anschließen an beigestellte
Betriebsmittel, einschl. Verbindungsmittel.
Menge: 50,000 St

**4.1.25 Kabel NYY-J 3x1,5RE abklemmen**
STLB-Bau 2025-04 053
Kabel DIN VDE 0276-603 (VDE 0276-603) NYY-J 3 x 1,5 RE,
Cu-Zahl 43, nur abklemmen von Betriebsmittel.
Menge: 50,000 St

**4.1.26 Kabel NYY-J 3x2,5RE anschließen**
STLB-Bau 2025-04 053
Kabel DIN VDE 0276-603 (VDE 0276-603) NYY-J 3 x 2,5 RE,
Cu-Zahl 72, nur anschließen an beigestellte
Betriebsmittel, einschl. Verbindungsmittel.
Menge: 50,000 St

**4.1.27 Kabel NYY-J 3x2,5RE abklemmen**
STLB-Bau 2025-04 053
Kabel DIN VDE 0276-603 (VDE 0276-603) NYY-J 3 x 2,5 RE,
Cu-Zahl 72, nur abklemmen von Betriebsmittel.
Menge: 50,000 St

**4.1.28 Kabel NYY-J 5x2,5RE abklemmen**
STLB-Bau 2025-04 053
Kabel DIN VDE 0276-603 (VDE 0276-603) NYY-J 5 x 2,5 RE,
Cu-Zahl 120, nur abklemmen von Betriebsmittel.
Menge: 50,000 St

**4.1.29 Installationskabel symmetrisch J-2Y(St)H 2x2x0,6 STIII Bd vorh.Kabelrinne/Kanal**
STLB-Bau 2025-04 061
Installationskabel, symmetrisch, J-2Y(St)H, 2 x 2 x 0,6
STIII Bd, auf vorh. Kabelrinnen oder in offene Kanäle.
Menge: 40,000 m

**4.1.30 Installationskabel symmetrisch J-Y(St)Y 4x2x0,8 vorh.Kabelrinne/Kanal**
STLB-Bau 2025-04 061
Installationskabel, symmetrisch, J-Y(St)Y, 4 x 2 x 0,8,
auf vorh. Kabelrinnen oder in offene Kanäle.
Menge: 40,000 m

#### Bereich 4.2 Unterverteiler

*Hinweis: Die folgenden Verteiler sind für die einzelnen*
Die folgenden Verteiler sind für die einzelnen Bereiche, die vom Umbau betroffen sind.
Die Verteiler sind vollständig mit allem notwendigem Zubehör wie Geräteträger, Hutschienen, Abdeckungen, Klemmen etc. zu kalkulieren. Die Positionstexte beschreiben eine vollständige, betriebsfertige Verteilung, liefern, montieren, beschriften und vollständig anklemmen.

Die Unterverteiler werden anstelle der älteren, kleineren Verteiler installiert.

Die meisten Kabel und Leitungen, die an den bestehenden Unterverteiler angeschlossen sind, werden wiederverwendet.

**4.2.1 Wandverteiler AP, H: 950 mm, B: 550 mm, T: 165 mm**
Feldverteiler nach DIN EN 61 439-1/-3,
Maßnorm nach DIN 43 870.
Zum Einbau für Geräte bis 125 A, Luft- und
Kriechstrecken nach DIN EN 60664-1. Bestehend aus
Schrank mit Tür aus pulverbeschichtetem und
eingebranntem Stahlblech.
Komplettschrank mit Einbausatz bestückt mit
profilierten Tragschienen, 7,5 mm hohen Hutschienen in
125 mm Mittenabstand und passenden
Berührungsschutzabdeckungen,
inklusiv PE/N-Klemmen auf Träger montiert.
Leitungseinführungen oben/unten durch herausnehmbare
flexible Kunststoffflanschplatten, zusätzlich
austauschbar. Tür mit innenliegenden justierbaren
Scharnieren und einem Öffnungswinkel von 110°. Türen
rechts und links anschlagbar, werkzeugloser wechselbar
Türanschlag.

Mit allem notwendigen, passenden Zubehör wie z.B:
Montageplatte, Plantasche, PE-Verbindungs-Leitung,
Klinkengr. + Schild m.Schloss, Reihenklemmen-Module
(Schrauben, Abdeckungen, Hutprofilschienen etc.),
Hauptleitungsklemmen, Berührungsschutz,
Blindabdeckungen, Kabelhalterklammer, etc.
Menge: 1,000 St

**4.2.2 Wandverteiler AP, H: 800 mm, B: 550 mm, T: 165 mm**
Feldverteiler nach DIN EN 61 439-1/-3,
Maßnorm nach DIN 43 870.
Zum Einbau für Geräte bis 125 A, Luft- und
Kriechstrecken nach DIN EN 60664-1. Bestehend aus
Schrank mit Tür aus pulverbeschichtetem und
eingebranntem Stahlblech.
Komplettschrank mit Einbausatz bestückt mit
profilierten Tragschienen, 7,5 mm hohen Hutschienen in
125 mm Mittenabstand und passenden
Berührungsschutzabdeckungen,
inklusiv PE/N-Klemmen auf Träger montiert.
Leitungseinführungen oben/unten durch herausnehmbare
flexible Kunststoffflanschplatten, zusätzlich
austauschbar. Tür mit innenliegenden justierbaren
Scharnieren und einem Öffnungswinkel von 110°. Türen
rechts und links anschlagbar, werkzeugloser wechselbar
Türanschlag.

Mit allem notwendigen, passenden Zubehör wie z.B:
Montageplatte, Plantasche, PE-Verbindungs-Leitung,
Klinkengr. + Schild m.Schloss, Reihenklemmen-Module
(Schrauben, Abdeckungen, Hutprofilschienen etc.),
Hauptleitungsklemmen, Berührungsschutz,
Blindabdeckungen, Kabelhalterklammer, etc.
Menge: 5,000 St

**4.2.3 Ausschalter Hauptschalter 400VAC 63A 3polig**
STLB-Bau 2025-04 054
Ausschalter DIN EN 60669-1 (VDE 0632-1), als
Reiheneinbaugerät, Maße DIN 43880, fingersicher DIN EN
50274 (VDE 0660-514), als Hauptschalter, zur Montage
auf Tragschiene DIN EN 60715 (VDE 0660-520),
Bemessungsbetriebsspannung 400 V AC, Bemessungsstrom
63 A, 3-polig.
Menge: 6,000 St

**4.2.4 Überspannungs-Ableiter**
Überspannungs-Ableiter
4-poliger, modularer, steckbarer Überspannungs-Ableiter

für 230/400 V TN-S-Systeme, Breite 4TE
Ableiter Typ 2 nach EN 61643-11
Defektanzeige
Höchste Dauerspannung: 275V (50Hz)
Schutzpegel: <= 1,5 kV
Nennableitstoßstrom: 20 kA
Kurzschlußfestigkeit: 50 kAeff
Energetische Koordination zum Endgerät (<10 m): Typ 2 +
Typ 3
Menge: 6,000 St

**4.2.5 Fehlerstromschutzschalter RCBO AFDD TypA unverzögert Charakter.B 16A Fehlerstrom 30mA einpolig+N 230VAC**
STLB-Bau 2025-04 054
Fehlerstromschutzschalter mit Überstromschutz (RCBO)
und Fehlerlichtbogen-Schutzfunktion (AFDD), als
Reiheneinbaugerät, Maße DIN 43880, fingersicher DIN EN
50274 (VDE 0660-514), Typ A pulsstromsensitiv,
Auslösung unverzögert, Auslösecharakteristik B, DIN EN
60898-1 (VDE 0641-11), Bemessungsstrom 16 A,
Bemessungsfehlerstrom 30 mA, einpolig + N, 230 V AC,
stoßstromfest bis 250 A, mit Handbetätigung.
Menge: 47,000 St

**4.2.6 Fehlerstromschutzschalter RCBO AFDD TypA unverzögert Charakter.B 10A Fehlerstrom 30mA einpolig+N 230VAC**
STLB-Bau 2025-04 054
Fehlerstromschutzschalter mit Überstromschutz (RCBO)
und Fehlerlichtbogen-Schutzfunktion (AFDD), als
Reiheneinbaugerät, Maße DIN 43880, fingersicher DIN EN
50274 (VDE 0660-514), Typ A pulsstromsensitiv,
Auslösung unverzögert, Auslösecharakteristik B, DIN EN
60898-1 (VDE 0641-11), Bemessungsstrom 10 A,
Bemessungsfehlerstrom 30 mA, einpolig + N, 230 V AC,
stoßstromfest bis 250 A, mit Handbetätigung.
Menge: 26,000 St

**4.2.7 Fehlerstromschutzschalter RCBO TypA unverzögert Charakter.B 16A Fehlerstrom 30mA einpolig+N 230VAC**
STLB-Bau 2025-04 054
Fehlerstromschutzschalter mit Überstromschutz (RCBO)
DIN EN 61009-1 (VDE 0664-20), als Reiheneinbaugerät,
Maße DIN 43880, fingersicher DIN EN 50274 (VDE
0660-514), Typ A pulsstromsensitiv, Auslösung
unverzögert, Auslösecharakteristik B, DIN EN 60898-1
(VDE 0641-11), Bemessungsstrom 16 A,
Bemessungsfehlerstrom 30 mA, einpolig + N, 230 V AC,
Kurzschlussfestigkeit 6 kA, stoßstromfest bis 250 A,
mit Handbetätigung.
Menge: 29,000 St

**4.2.8 Fehlerstromschutzschalter RCBO TypA unverzögert Charakter.B 10A Fehlerstrom 30mA einpolig+N 230VAC**
STLB-Bau 2025-04 054
Fehlerstromschutzschalter mit Überstromschutz (RCBO)
DIN EN 61009-1 (VDE 0664-20), als Reiheneinbaugerät,
Maße DIN 43880, fingersicher DIN EN 50274 (VDE
0660-514), Typ A pulsstromsensitiv, Auslösung
unverzögert, Auslösecharakteristik B, DIN EN 60898-1
(VDE 0641-11), Bemessungsstrom 10 A,
Bemessungsfehlerstrom 30 mA, einpolig + N, 230 V AC,
Kurzschlussfestigkeit 6 kA, stoßstromfest bis 250 A,
mit Handbetätigung.
Menge: 3,000 St

**4.2.9 Fehlerstromschutzschalter RCCB Typ A kurzzeitverzögert 40A Fehlerstrom 30mA 3polig+N 400VAC**
STLB-Bau 2025-04 054
Fehlerstromschutzschalter (RCCB) DIN EN 61008-1 (VDE
0664-10), als Reiheneinbaugerät, Maße DIN 43880,
fingersicher DIN EN 50274 (VDE 0660-514), Typ A
pulsstromsensitiv, Auslösung kurzzeitverzögert,
Bemessungsstrom 40 A, Bemessungsfehlerstrom 30 mA,
3-polig + N, 400 V AC, Kurzschlussfestigkeit 6 kA,
stoßstromfest bis 250 A, mit Handbetätigung, mit
Aufnahmevorrichtung für Beschriftungsschild.
Menge: 1,000 St

**4.2.10 Leitungsschutzschalter Ausschaltvermögen 6kA einpolig Charakter.B 10A**
STLB-Bau 2025-04 054
Leitungsschutzschalter DIN EN 60898-1 (VDE 0641-11),
als Reiheneinbaugerät, Maße DIN 43880, fingersicher DIN
EN 50274 (VDE 0660-514), Bemessungsausschaltvermögen 6
kA, einpolig, Auslösecharakteristik B, Bemessungsstrom
10 A, mit Aufnahmevorrichtung für Beschriftungsschild.
Menge: 6,000 St

**4.2.11 Leitungsschutzschalter Ausschaltvermögen 6kA einpolig Charakter.B 16A**
STLB-Bau 2025-04 054
Leitungsschutzschalter DIN EN 60898-1 (VDE 0641-11),
als Reiheneinbaugerät, Maße DIN 43880, fingersicher DIN
EN 50274 (VDE 0660-514), Bemessungsausschaltvermögen 6
kA, einpolig, Auslösecharakteristik B, Bemessungsstrom
16 A, mit Aufnahmevorrichtung für Beschriftungsschild.
Menge: 18,000 St

**4.2.12 Leitungsschutzschalter Ausschaltvermögen 6kA 3polig Charakter.B 10A**
STLB-Bau 2025-04 054
Leitungsschutzschalter DIN EN 60898-1 (VDE 0641-11),
als Reiheneinbaugerät, Maße DIN 43880, fingersicher DIN
EN 50274 (VDE 0660-514), Bemessungsausschaltvermögen 6
kA, 3-polig, Auslösecharakteristik B, Bemessungsstrom
10 A, mit Aufnahmevorrichtung für Beschriftungsschild.
Menge: 1,000 St

**4.2.13 Leitungsschutzschalter Ausschaltvermögen 6kA 3polig Charakter.B 16A**
STLB-Bau 2025-04 054
Leitungsschutzschalter DIN EN 60898-1 (VDE 0641-11),
als Reiheneinbaugerät, Maße DIN 43880, fingersicher DIN
EN 50274 (VDE 0660-514), Bemessungsausschaltvermögen 6
kA, 3-polig, Auslösecharakteristik B, Bemessungsstrom
16 A, mit Aufnahmevorrichtung für Beschriftungsschild.
Menge: 6,000 St

**4.2.14 Leitungsschutzschalter Ausschaltvermögen 6kA 3polig Charakter.B 20A**
STLB-Bau 2025-04 054
Leitungsschutzschalter DIN EN 60898-1 (VDE 0641-11),
als Reiheneinbaugerät, Maße DIN 43880, fingersicher DIN
EN 50274 (VDE 0660-514), Bemessungsausschaltvermögen 6
kA, 3-polig, Auslösecharakteristik B, Bemessungsstrom
20 A, mit Aufnahmevorrichtung für Beschriftungsschild.
Menge: 1,000 St

**4.2.15 Sicherungslasttrennschalter Gr.D02 400VAC AC-22 3polig Sicherungseinsatz**
STLB-Bau 2025-04 054
Sicherungslasttrennschalter DIN EN IEC 60947-3 (VDE
0660-107), als Reiheneinbaugerät, Maße DIN 43880,
einschl. Passeinsatz, bedingter
Bemessungskurzschlussstrom 50 kA, fingersicher DIN EN
50274 (VDE 0660-514), zur Montage auf Tragschiene DIN
EN 60715 (VDE 0660-520), Baugröße D 02,
Bemessungsbetriebsspannung 400 V AC, Gebrauchskategorie
AC-22, 3-polig, mit Sicherungseinsatz.
Menge: 1,000 St

**4.2.16 Elektron.Zähler elektr.Wirkarbeit bis 65A Kl.1 3x230/400VAC Eintarifmessung**
STLB-Bau 2025-04 054
Elektronischer Zähler, als Reiheneinbaugerät, Maße DIN
43880, fingersicher DIN EN 50274 (VDE 0660-514), für
elektrische Wirkarbeit DIN EN 62053-21 (VDE 0418-3-21),
zur Montage auf Tragschiene DIN EN 60715 (VDE
0660-520), für Direktanschluss bis 65 A,
Genauigkeitsklasse 1 DIN EN 62053-21 (VDE 0418-3-21),
Bemessungsbetriebsspannung 3 x 230/400 V AC,
4-Leiter-Messung, für Eintarifmessung, Anzeige LCD.
Menge: 6,000 St

**4.2.17 Steckdose 230VAC 16A einpolig+N+PE**
STLB-Bau 2025-04 054
Steckdose DIN VDE 0620-1 (VDE 0620-1), als
Reiheneinbaugerät, Maße DIN 43880, fingersicher DIN EN
50274 (VDE 0660-514), zur Montage auf Tragschiene DIN
EN 60715 (VDE 0660-520), Bemessungsbetriebsspannung 230
V AC, Bemessungsstrom 16 A, einpolig + N + PE.
Menge: 6,000 St

**4.2.18 Treppenlicht-Zeitschalter Betätigungsspannung 230VAC 16A 230V**
STLB-Bau 2025-04 054
Treppenlicht-Zeitschalter DIN EN 60669-2-3 (VDE
0632-2-3), als Reiheneinbaugerät, Maße DIN 43880,
fingersicher DIN EN 50274 (VDE 0660-514), zur Montage
auf Tragschiene DIN EN 60715 (VDE 0660-520), Gangzeit
einstellbar von 1 bis 6 min und Dauerlicht,
nachschaltbar, mit Umschaltung auf Halblicht, für Drei-
und Vierleiterschaltung, Bemessungsbetätigungsspannung
230 V AC, Einschaltdauer 100 %, Bemessungsstrom 16 A,
Bemessungsbetriebsspannung 230 V AC.
Menge: 1,000 St

**4.2.19 Fernschalter bistabil Reiheneinbau 230VAC Steuerspannung 230VAC Schalter 16A**
STLB-Bau 2025-04 054
Fernschalter DIN EN 60669-2-2 (VDE 0632-2-2), bistabil
(Stromstoßschalter), als Reiheneinbaugerät, Maße DIN
43880, fingersicher DIN EN 50274 (VDE 0660-514), mit
Handbetätigung und Schaltstellungsanzeige, zur Montage
auf Tragschiene DIN EN 60715 (VDE 0660-520),
Bemessungsbetriebsspannung 230 V AC,
Bemessungssteuerspannung 230 V AC, als Schalter,
Bemessungsstrom 16 A, für zentrale EIN-AUS-Schaltung.
Menge: 8,000 St

**4.2.20 Digitale Zeitschaltuhr 230V Gangreserve 1,5Jahre Jahresprogramm Astro-Funktion 2Kanäle 1W 16A Schaltabstand 1Min**
STLB-Bau 2025-04 054
Digitale Zeitschaltuhr, als Reiheneinbaugerät, Maße DIN
43880, fingersicher DIN EN 50274 (VDE 0660-514), zur
Montage auf Tragschiene DIN EN 60715 (VDE 0660-520),
Bemessungsbetriebsspannung 230 V AC, mit Gangreserve
1,5 Jahre, mit Jahresprogramm, mit
Astroprogrammfunktion, mind. 2 Kanäle, mit 1 W,
Belastbarkeit 16 A, 230 V AC, min. Schaltabstand 1 min.
Menge: 1,000 St

**4.2.21 Dämmerungsschalter Schaltuhr synchron Schalt-P 2200 W 3-2000lx**
STLB-Bau 2025-04 053
Dämmerungsschalter 230 V AC mit Schaltuhr mit
Synchronantrieb, für Montage auf Tragschiene DIN EN
60715 (VDE 0660-520), mit Fernmesselement,
Schaltleistung '2200' W, Einstellbereich 3 bis 2000 lx,
Einschaltverzögerung mind. '60' s,
Ausschaltverzögerung mind. '60' s, Belastbarkeit 16 A,
230 V AC.
Menge: 1,000 St

**4.2.22 Installationsschütz 4polig AC-1 25A 230V Betätigungsspannung 230VAC**
STLB-Bau 2025-04 054
Installationsschütz DIN EN 61095 (VDE 0637-3), als
Reiheneinbaugerät, Maße DIN 43880, fingersicher DIN EN
50274 (VDE 0660-514), 4-polig, zur Montage auf
Tragschiene DIN EN 60715 (VDE 0660-520),
Gebrauchskategorie AC-1, Bemessungsbetriebsstrom mind.
25 A, Bemessungsbetriebsspannung 230 V AC,
Bemessungsbetätigungsspannung 230 V AC.
Menge: 1,000 St

**4.2.23 Sicherheitstransformator Schutzkl.II IP2X Eingang 230VAC Ausgang 12VAC 8VA**
STLB-Bau 2025-04 054
Sicherheitstransformator DIN EN 61558-2-6 (VDE
0570-2-6), für allgemeine Anwendung, Schutzklasse II,
Schutzart IP 2X DIN EN 60529 (VDE 0470-1), einphasig,
Bemessungseingangsspannung 230 V AC,
Bemessungsausgangsspannung 12 V AC, Bemessungsleistung
8 VA.
Menge: 1,000 St

#### Bereich 4.3 Verlegesysteme

*Hinweis: Kabelverlegesysteme verstehen sich als vollständige*
Kabelverlegesysteme verstehen sich als vollständige Lieferung einschließlich aller notwendigen Schrauben und Verbinder, notwendiger, zugelassener Befestigungssysteme als komplette Montage. Notwendige Arbeiten und Materialien zur Einbeziehung des Verlegesystems in den Potentialausgleich sind mit einzukalkulieren.
Als Trassenmaterial ist durchgängig das Material eines Systemherstellers zu verwenden.

Bei Kunststoffkanälen sind, wenn nicht in den Positionen anderslautend beschrieben, die Produkte eines namhaften Herstellers mit den original Zubehörteilen zu verwenden.

Notwendige Abnahmen und Gutachten sind mit einzukalkulieren. Die tatsächlichen Kabelführungen sind in die Installationspläne unter Angabe der Belegung und der verwendeten Klassifizierung einzuzeichnen.
Als Kabel und Leitungen sind ausschließlich mit DIN VDE Klassifizierung gekennzeichnete Typen zu verwenden.
Vor und nach dem Einbau sind die Leitungsmaterialien auf Isolationswiderstand zu prüfen. Die entsprechenden Protokolle sind mit der Dokumentation zu übergeben.
Kabel und Leitungen auf Trassen sind geordnet zu verlegen und in regelmäßigen Abständen mit Kabelbindern zu befestigen. Bei paralleler Verlegung von Kabeln und Leitungen unterschiedlicher Spannungsfestigkeit und unterschiedlicher Übertragungsmedien, sind die vorgeschriebenen Abstände einzuhalten. Bei Verlegung auf Kabeltrassen und in Installationskanälen sind Trennstege zu  montieren.
Sämtliche Schnittstellen sind mit zugelassenem Verzinker zu behandeln. Bei Kabelführung um Schnittstellen ist Kantenschutzband zu verwenden. Für Richtungsänderungen, Abzweige, Verjüngungen u.ä. sind die Original-System - Zubehörteile zu verwenden.
Die Verlegung erfolgt sowohl an der Decke mit Hängestielen und Auslegern, als auch in Teilbereichen mit Wandauslegern.
Alle Zubehörteile sind in die Einheitspreise mit einzukalkulieren und werden nicht gesondert ausgeschrieben.

**4.3.1 Elektroinstallationskanal Leitungsführung H/B 20/30 mm PVC-U Mauerwerk**
STLB-Bau 2025-04 053
Elektroinstallationskanal DIN EN 50085-2-1 (VDE
0604-2-1) als Leitungsführungskanal, Außenmaße H/B
mind. 20/30 mm, aus PVC-U, einschl. aller
systembedingten Form- und Verbindungsstücke, auf
Mauerwerk.
Menge: 50,000 m

**4.3.2 Elektroinstallationskanal Leitungsführung H/B 40/60 mm PVC-U Mauerwerk**
STLB-Bau 2025-04 053
Elektroinstallationskanal DIN EN 50085-2-1 (VDE
0604-2-1) als Leitungsführungskanal, Außenmaße H/B
mind. 40/60 mm, aus PVC-U, einschl. aller
systembedingten Form- und Verbindungsstücke, auf
Mauerwerk.
Menge: 50,000 m

**4.3.3 Kabelpritsche Stahl bandverz H 60mm B 200 mm**
STLB-Bau 2025-04 053
Kabelpritsche für Kabelträgersystem DIN EN 61537 (VDE
0639), einschl. aller systembedingten Form- und
Verbindungsstücke, aus bandverzinktem Stahl DIN EN
10346, Seitenhöhe mind. 60 mm, Breite mind. 200 mm.
Menge: 5,000 m

**4.3.4 Gitterrinne Stahl bandverz H 60 mm B 200 mm**
STLB-Bau 2025-04 053
Gitterrinne für Kabelträgersystem DIN EN 61537 (VDE
0639), mit einem Trennsteg, einschl. aller
systembedingten Form- und Verbindungsstücke, aus
bandverzinktem Stahl DIN EN 10346, Seitenhöhe mind. 60
mm, Breite mind. 200 mm.
Menge: 5,000 m

**4.3.5 Stiel Ausleger Kabelpritsche Deckenbefestigung L bis 400 mm**
STLB-Bau 2025-04 053
Stiel für Ausleger für Kabelpritsche, an Decke
befestigen mit bauaufsichtlich zugelassenen Dübeln, mit
angeschraubter Kopfplatte, Stiellänge bis 400 mm.
Menge: 5,000 St

**4.3.6 Stiel Ausleger Gitterrinne Deckenbefestigung L bis 400 mm**
STLB-Bau 2025-04 053
Stiel für Ausleger für Gitterrinne, an Decke befestigen
mit bauaufsichtlich zugelassenen Dübeln, mit
angeschraubter Kopfplatte, Stiellänge bis 400 mm.
Menge: 5,000 St

**4.3.7 Ausleger Kabelpritsche bis 1,5kN L 200 mm an Stielen**
STLB-Bau 2025-04 053
Ausleger für Kabelpritsche, Tragfähigkeit bis 1,5 kN,
Länge 200 mm, an Stielen, einseitig, Stiele werden
gesondert vergütet.
Menge: 5,000 St

**4.3.8 Ausleger Gitterrinne bis 1,5kN L 200 mm an Stielen**
STLB-Bau 2025-04 053
Ausleger für Gitterrinne, Tragfähigkeit bis 1,5 kN,
Länge 200 mm, an Stielen, einseitig, Stiele werden
gesondert vergütet.
Menge: 5,000 St

**4.3.9 Elektroinstallationsrohr PVC-U AD 20 mm AP Abstandsschellen**
STLB-Bau 2025-04 053
Elektroinstallationsrohr DIN EN 61386 (VDE 0605), Maße
DIN EN 60423, aus PVC-U, einwandig, glatt, starr, mit
angeformter Muffe, Außendurchmesser 20 mm,
Druckfestigkeit Klasse 3 - mittel (750 N) DIN EN
61386-1 (VDE 0605-1), Klasse Schlagbeanspruchung 3 -
mittel DIN EN 61386-1 (VDE 0605-1), Verlegung offen,
auf Putz, mit Abstandsschellen.
Menge: 100,000 m

**4.3.10 Elektroinstallationsrohr PVC-U AD 25 mm AP Abstandsschellen**
STLB-Bau 2025-04 053
Elektroinstallationsrohr DIN EN 61386 (VDE 0605), Maße
DIN EN 60423, aus PVC-U, einwandig, glatt, starr, mit
angeformter Muffe, Außendurchmesser 25 mm,
Druckfestigkeit Klasse 3 - mittel (750 N) DIN EN
61386-1 (VDE 0605-1), Klasse Schlagbeanspruchung 3 -
mittel DIN EN 61386-1 (VDE 0605-1), Verlegung offen,
auf Putz, mit Abstandsschellen.
Menge: 150,000 m

**4.3.11 Elektroinstallationsrohr PVC-U AD 32 mm AP Abstandsschellen**
STLB-Bau 2025-04 053
Elektroinstallationsrohr DIN EN 61386 (VDE 0605), Maße
DIN EN 60423, aus PVC-U, Außendurchmesser 32 mm,
Druckfestigkeit Klasse 3 - mittel (750 N) DIN EN
61386-1 (VDE 0605-1), Klasse Schlagbeanspruchung 3 -
mittel DIN EN 61386-1 (VDE 0605-1), Verlegung offen,
auf Putz, mit Abstandsschellen.
Menge: 80,000 m

**4.3.12 Elektroinstallationsrohr PVC-U AD 40 mm AP Abstandsschellen**
STLB-Bau 2025-04 053
Elektroinstallationsrohr DIN EN 61386 (VDE 0605), Maße
DIN EN 60423, aus PVC-U, Außendurchmesser 40 mm,
Druckfestigkeit Klasse 3 - mittel (750 N) DIN EN
61386-1 (VDE 0605-1), Klasse Schlagbeanspruchung 3 -
mittel DIN EN 61386-1 (VDE 0605-1), Verlegung offen,
auf Putz, mit Abstandsschellen.
Menge: 50,000 m

*Hinweis: Sockelleistenkanäle*

**4.3.13 Sockelleistenkanal-Unterteil 3 Kammern aus PVC zu SL 20x80 mm schwarz**
Kanalunterteil zum Elektro-Installationskanal-System
Sockelleistenkanal aus Kunststoff nach DIN EN 50085-1
als Geräteeinbaukanal. Unterteil-Profil zur direkten
Wandmontage mit vorgestanzter Schlüssellochung im
Abstand von 125 mm, bis zu 4 Kammern zur Systemtrennung
von Leitungen und zur werkzeuglosen Schnellbefestigung
von Geräteträgern. Der Kammeraufbau des Unterteils
gewährleistet den geforderten Bodenabstand von
mindestens 10 mm bei der Aufnahme isolierter Leitungen.

Kanalhöhe: 80 mm
Kanalbreite: 20 mm
Werkstoff: PVC
Halogenfrei: nein
Farbe: schwarz
Länge: 2000 mm
Anzahl der festen Trennwände: 2
Kammeranzahl: 3
Leitungsbelegung 11mm D z.B. NYM 3 x 1,5mm²: 7
Mit Schutzfolie: nein
Zulassungen: CE

angebotener Hersteller: '.........'
angebotener Typ: '.........'

liefern, montieren und betriebsfertig anschließen.
Menge: 120,000 m

**4.3.14 Sockelleistenkanal-Oberteil PVC zu SL 20x80 mm reinweiß**
Kanaloberteil zum Elektro-Installationskanal-System
Sockelleistenkanal aus Kunststoff nach DIN EN 50085-1
als Geräteeinbaukanal. Überdeckendes Oberteil-Profil
zum Aufrasten auf das Unterteil.

Kanalhöhe: 80 mm
Kanalbreite: 20 mm
Werkstoff: PVC
Halogenfrei: nein
Farbe: verkehrsweiß
RAL Farbnummer: 9016
Länge: 2000 mm
Mit Schutzfolie: nein
Zulassungen: CE

angebotener Hersteller: '.........'
angebotener Typ: '.........'

liefern, montieren und betriebsfertig anschließen.
Menge: 120,000 m

**4.3.15 Endstück schnittkaschierend halogenfrei zu SL 20x80mm reinweiß**
Endstück als Formteil zum
Elektro-Installationskanal-System Sockelleistenkanal
nach DIN EN 50085-1 als Geräteeinbaukanal.
Schnittkaschierendes 2-teiliges Endstück zum Aufrasten
auf das Unterteil, wahlweise rechts oder links
montierbar.

Kanalhöhe: 80 mm
Kanalbreite: 20 mm
Werkstoff: PC - ABS
Halogenfrei: ja
Farbe: verkehrsweiß
RAL Farbnummer: 9016
Mit Schutzfolie: nein
Zulassungen: CE

angebotener Hersteller: '.........'
angebotener Typ: '.........'

liefern, montieren und betriebsfertig anschließen.
Menge: 20,000 Stk

**4.3.16 Inneneck einstellbar schnittkaschierend halogenfrei zu SL 20x80 mm reinweiß**
Inneneck als Formteil zum
Elektro-Installationskanal-System Sockelleistenkanal
nach DIN EN 50085-1 als Geräteeinbaukanal.
Schnittkaschierendes Inneneck zum Aufrasten auf das
Unterteil. Das axial winkelverstellbare (83-135 Grad)
und gleichzeitig auseinanderziehbare Inneneck
ermöglicht den Ausgleich baulicher Ungenauigkeiten
sowie ein besseres Einhalten von Biegeradien.

Kanalhöhe: 80 mm
Kanalbreite: 20 mm
Werkstoff: ABS
Halogenfrei: ja
Farbe: verkehrsweiß
RAL Farbnummer: 9016
Mit Schutzfolie: nein
Zulassungen: CE
Winkelbereich: 83/135 °

angebotener Hersteller: '.........'
angebotener Typ: '.........'

liefern, montieren und betriebsfertig anschließen.
Menge: 30,000 Stk

**4.3.17 Außeneck einstellbar schnittkaschierend halogenfrei zu SL 20x80 mm verkehrsweiß**
Außeneck als Formteil zum
Elektro-Installationskanal-System Sockelleistenkanal
nach DIN EN 50085-1 als Geräteeinbaukanal.
Schnittkaschierendes Außeneck zum Aufrasten auf das
Unterteil. Das axial winkelverstellbare (83-135 Grad)
Außeneck ermöglicht den Ausgleich baulicher
Ungenauigkeiten.

Kanalhöhe: 80 mm
Kanalbreite: 20 mm
Werkstoff: ABS
Halogenfrei: ja
Farbe: verkehrsweiß
RAL Farbnummer: 9016
Mit Schutzfolie: nein
Zulassungen: CE
Winkelbereich: 83/135 °

angebotener Hersteller: '.........'
angebotener Typ: '.........'

liefern, montieren und betriebsfertig anschließen.
Menge: 10,000 Stk

**4.3.18 Schnittkaschierung halogenfrei zu Sockelleistenkanal SL 20x80 mm reinweiß**
Schnittkaschierung zum
Elektro-Installationskanal-System Sockelleistenkanal
nach DIN EN 50085-1 als Geräteeinbaukanal, zum
Aufrasten auf das Unterteil.

Kanalhöhe: 80 mm
Kanalbreite: 20 mm
Werkstoff: PC - ABS
Halogenfrei: ja
Farbe: verkehrsweiß
RAL Farbnummer: 9016
Mit Schutzfolie: nein
Zulassungen: CE

liefern, montieren und betriebsfertig anschließen.
Menge: 60,000 Stk

#### Bereich 4.4 Installationsgeräte

*Hinweis: Die Installationsgeräte sind vor Bestellung*
Die Installationsgeräte sind vor Bestellung
grundsätzlich zur Bemusterung vorzulegen.
Für die Kalkulation ist von einem einheitlichen
Standardprogramm als Flächenschalterprogramm eines
deutschen Qualitätsherstellers auszugehen.
Grundsätzlich sind die Rahmen anteilig im Preis des
Installationsgerätes mit einzukalkulieren. Auch bei
Einzelgeräten ist von Flächenprogram mit Zentralplatte
und Rahmen auszugehen.
Der Bieter hat an dieser Stelle anzugeben, welches
Schalterprogramm der Kalkulation zu Grunde liegt. Im
Auftragsfall ist durch den Bieter vor Beauftragung
darzulegen, wie sich der Einzelpreis in Lohn und
Material aufteilt. Sollte die Bemusterung ein
abweichendes Schalterprogramm ergeben, so ist die
Kalkulation auf der gleichen Basis darzustellen.

Angebotenes Schalterprogramm: '.........'

**4.4.1 Gerätedose Kunststoff UP in WDVS**
STLB-Bau 2025-04 053
Gerätedose DIN EN IEC 60670-1 (VDE 0606-1) und DIN
49073, aus Kunststoff, mit Schrauben und Nagellaschen,
Unterputz, in Wärmedämm-Verbundsystem.
Menge: 5,000 St

**4.4.2 Gerätedose Kunststoff UP Hohlwand**
STLB-Bau 2025-04 053
Gerätedose DIN EN IEC 60670-1 (VDE 0606-1) und DIN
49073, aus Kunststoff, mit Schrauben und Nagellaschen,
Unterputz, in Hohlwand.
Menge: 50,000 St

**4.4.3 Gerätedose Kunststoff UP**
STLB-Bau 2025-04 053
Gerätedose DIN EN IEC 60670-1 (VDE 0606-1) und DIN
49073, aus Kunststoff, mit Schrauben und Nagellaschen,
Unterputz.
Menge: 30,000 St

**4.4.4 Geräteverbindungsdose Kunststoff UP**
STLB-Bau 2025-04 053
Geräteverbindungsdose DIN EN IEC 60670-1 (VDE 0606-1)
und DIN 49073, aus Kunststoff, mit Schrauben und
Nagellaschen, Unterputz.
Menge: 20,000 St

**4.4.5 Verbindungsdose Kunststoff AP**
STLB-Bau 2025-04 053
Verbindungsdose DIN EN IEC 60670-1 (VDE 0606-1) aus
Kunststoff, mit Deckel mit Schraubbefestigung, Aufputz.
Menge: 100,000 St

**4.4.6 Geräteverbindungsdose Kunststoff UP Hohlwand**
STLB-Bau 2025-04 053
Geräteverbindungsdose DIN EN IEC 60670-1 (VDE 0606-1)
und DIN 49073, aus Kunststoff, mit Schrauben und
Nagellaschen, Unterputz, in Hohlwand.
Menge: 20,000 St

**4.4.7 Geräteanschlussdose UP IP2X bis 5x6 mm²**
STLB-Bau 2025-04 053
Geräteanschlussdose DIN EN IEC 60670-1 (VDE 0606-1) in
Unterputzausführung, Schutzart IP 2X DIN EN 60529 (VDE
0470-1), mit Verbindungsklemmen bis 6 mm2, 5-polig 400
V AC, mit Schrauben befestigen.
Menge: 5,000 St

**4.4.8 Jalousieschalter 250V 10A Drehschalter Gerätedose Beschriftungsfeld**
STLB-Bau 2025-04 053
Jalousieschalter 250 V AC, 10 A, als Drehschalter, in
Gerätedose, mit Beschriftungsfeld, Einsatz mit
Schrauben befestigen.
Menge: 1,000 St

**4.4.9 Jalousieschalter 250V 10A Drehschalter AP Beschriftungsfeld**
STLB-Bau 2025-04 053
Jalousieschalter 250 V AC, 10 A, als Drehschalter, in
Aufputzausführung, mit Beschriftungsfeld.
Menge: 2,000 St

**4.4.10 Schutzkontaktsteckdose 250V 16A Gerätedose Beschriftungsfeld**
STLB-Bau 2025-04 053
Schutzkontaktsteckdose DIN VDE 0620-1 (VDE 0620-1), 250
V AC, 16 A, in Gerätedose, mit Beschriftungsfeld,
Einsatz mit Schrauben befestigen.
Menge: 5,000 St

**4.4.11 Schutzkontaktsteckdose 250V 16A abschließbar Klappdeckel AP Beschriftungsfeld IP54**
STLB-Bau 2025-04 053
Schutzkontaktsteckdose DIN VDE 0620-1 (VDE 0620-1), 250
V AC, 16 A, abschließbar, mit Klappdeckel, in
Aufputzausführung, mit Beschriftungsfeld, Schutzart IP
54 DIN EN 60529 (VDE 0470-1).
Menge: 5,000 St

**4.4.12 Schutzkontaktsteckdose 250V 16A erhöhter Berührungsschutz Gerätedose Beschriftungsfeld**
STLB-Bau 2025-04 053
Schutzkontaktsteckdose DIN VDE 0620-1 (VDE 0620-1), 250
V AC, 16 A, mit erhöhtem Berührungsschutz, in
Gerätedose, mit Beschriftungsfeld, Einsatz mit
Schrauben befestigen.
Menge: 45,000 St

**4.4.13 Schutzkontaktsteckdose 250V 16A 2fach Gerätedose Beschriftungsfeld**
STLB-Bau 2025-04 053
Schutzkontaktsteckdose DIN VDE 0620-1 (VDE 0620-1), 250
V AC, 16 A, 2-fach, in Gerätedose, mit
Beschriftungsfeld, Einsatz mit Schrauben befestigen.
Menge: 3,000 St

**4.4.14 Schutzkontaktsteckdose 250V 16A 2fach erhöhter Berührungsschutz Gerätedose Beschriftungsfeld**
STLB-Bau 2025-04 053
Schutzkontaktsteckdose DIN VDE 0620-1 (VDE 0620-1), 250
V AC, 16 A, 2-fach, mit erhöhtem Berührungsschutz, in
Gerätedose, mit Beschriftungsfeld, Einsatz mit
Schrauben befestigen.
Menge: 7,000 St

**4.4.15 Schutzkontaktsteckdose 250V 16A 2fach erhöhter Berührungsschutz AP Beschriftungsfeld**
STLB-Bau 2025-04 053
Schutzkontaktsteckdose DIN VDE 0620-1 (VDE 0620-1), 250
V AC, 16 A, 2-fach, mit erhöhtem Berührungsschutz, in
Aufputzausführung, mit Beschriftungsfeld, Einsatz mit
Schrauben befestigen.
Menge: 5,000 St

**4.4.16 Wippschalter einpolig Aus/Wechsel 10A 250V Gerätedose Beschriftungsfeld Orientierungslampe**
STLB-Bau 2025-04 053
Wippschalter DIN EN 60669-1 (VDE 0632-1) einpolig,
Aus/Wechsel, 10 A, 250 V AC, in Gerätedose, mit
Beschriftungsfeld, mit Orientierungslampe, Einsatz mit
Schrauben befestigen.
Menge: 14,000 St

**4.4.17 Wippschalter einpolig Serien 10A 250V Gerätedose Beschriftungsfeld Orientierungslampe**
STLB-Bau 2025-04 053
Wippschalter DIN EN 60669-1 (VDE 0632-1) einpolig,
Serien, 10 A, 250 V AC, in Gerätedose, mit
Beschriftungsfeld, mit Orientierungslampe, Einsatz mit
Schrauben befestigen.
Menge: 10,000 St

**4.4.18 Wippschalter Kreuzschalter 10A 250V Gerätedose Beschriftungsfeld Orientierungslampe**
STLB-Bau 2025-04 053
Wippschalter DIN EN 60669-1 (VDE 0632-1) als
Kreuzschalter, 10 A, 250 V AC, in Gerätedose, mit
Beschriftungsfeld, mit Orientierungslampe, Einsatz mit
Schrauben befestigen.
Menge: 14,000 St

**4.4.19 Wipptaster einpolig Aus 16A 250V Gerätedose Beschriftungsfeld Orientierungslampe**
STLB-Bau 2025-04 053
Wipptaster DIN EN 60669-1 (VDE 0632-1) einpolig, Aus,
16 A, 250 V AC, in Gerätedose, mit Beschriftungsfeld,
mit Orientierungslampe, Einsatz mit Schrauben
befestigen.
Menge: 25,000 St

**4.4.20 CEE-Steckdose 5polig 230/400VAC 16A AP IP44**
STLB-Bau 2025-04 053
CEE-Steckdose DIN EN 60309-2 (VDE 0623-2), 5-polig,
Bemessungsbetriebsspannung 230/400 V AC, 16 A, in
Aufputzausführung, Schutzart IP 44 DIN EN 60529 (VDE
0470-1), Einsatz mit Schrauben befestigen.
Menge: 1,000 St

**4.4.21 Schlüsseltaster einpolig Aus/Wechsel 10A 250V Gerätedose Beschriftungsfeld Kontrolllampe IP2X**
STLB-Bau 2025-04 053
Schlüsseltaster DIN EN 60669-1 (VDE 0632-1) für
Profilhalbzylinder einpolig, Aus/Wechsel, 10 A, 250 V
AC, in Gerätedose, mit Beschriftungsfeld, mit
Kontrolllampe, Schutzart IP 2X DIN EN 60529 (VDE
0470-1), Einsatz mit Schrauben befestigen.
Menge: 1,000 St

**4.4.22 Schlüsselschalter 2polig Aus/Wechsel 10A 250V AP Beschriftungsfeld IP2X**
STLB-Bau 2025-04 053
Schlüsselschalter DIN EN 60669-1 (VDE 0632-1) mit
Profilhalbzylinder 2-polig, mit 3 Schalterstellungen,
Aus/Wechsel, 10 A, 250 V AC, in Aufputzausführung, mit
Beschriftungsfeld, Schutzart IP 2X DIN EN 60529 (VDE
0470-1), Einsatz mit Schrauben befestigen.
Menge: 18,000 St

**4.4.23 Wickeltisch-Heizstrahler**
Wickeltisch-Heizstrahler mit Abschaltautomat mit
automatischer Abschaltautomatik
Wandmontage und durch patentiert, verschiebbarer
Halterung

Geprüft nach dem Medizinproduktstandard (IEC 601-2-21).
mit Abschaltautomatik
45° schwenkbar auswechselbarer Sicherheits-Heizstab mit
Splitterschutz
300 W / 600 W für eine konstante und behagliche
Wärmeabgabe

Zugschalter für unkomplizierte Bedienung

Kontrollleuchte zeigt Gerätestatus an Kunststoffteile

aus temperaturbeständigen Materialien
Maße: 58 cm x 13 cm x 11 cm

Kabellänge: 160 cm

liefern und montieren
Menge: 1,000 St

**4.4.24 Geräteträger Std 2-fach vorverdrahtet Steckklemmen zu SL 20x80 mm**
Geräteträger zum Elektro-Installationskanal-System
Sockelleistenkanal nach DIN EN 50085-1 als
Geräteeinbaukanal. Komplett vormontierte Geräteträger
zum Aufrasten auf das Sockelleistenkanal-Unterteil
bestehend aus Geräteträger-Unterteil mit
Arretierschraube, 2 vorverdrahtete Steckdosen
SCHUKO® mit erhöhtem Berührungsschutz, 3-Leiter
Steckklemmen und Geräteträger-Oberteil.

Inkl. Geräteträgerschürze als Abdeckung des
Kanal-Unterteils unterhalb des Geräteträgers zum
Aufrasten auf den Geräteträger.

Kanalhöhe: 80 mm
Kanalbreite: 20 mm
Werkstoff: Kunststoff
Halogenfrei: ja
Farbe: verkehrsweiß
RAL Farbnummer: 9016
Vorbestückt mit: 2 Schukosteckdosen
Nennstrom: 16 A
Nennspannung: 230 V
Länge: 130 mm
Tiefe installiertes Produkt: 48 mm
Zulassungen: CE

angebotener Hersteller: '.........'
angebotener Typ: '.........'

liefern, montieren und betriebsfertig anschließen.
Menge: 45,000 Stk

**4.4.25 Geräteträger Datenanschluss 2xCat.6A zu SL 20x80 mm**
Geräteträger zum Elektro-Installationskanal-System
Sockelleistenkanal nach DIN EN 50085-1 als
Geräteeinbaukanal. Komplett vormontierte Geräteträger
zum Aufrasten auf das Sockelleistenkanal-Unterteil
bestehend aus Geräteträger-Unterteil mit
Arretierschraube, 2 RJ45 UAE-Module (8/8) und
Geräteträger-Oberteil.

Inkl. Geräteträgerschürze als Abdeckung des
Kanal-Unterteils unterhalb des Geräteträgers zum
Aufrasten auf den Geräteträger.

Kanalhöhe: 80 mm
Kanalbreite: 20 mm
Werkstoff: Kunststoff
Halogenfrei: ja
Farbe: verkehrsweiß
RAL Farbnummer: 9016
Vorbestückt mit: Datennetzanschluss
Kategorie: Cat6A
Länge: 130 mm
Tiefe installiertes Produkt: 48 mm
Zulassungen: CE

angebotener Hersteller: '.........'
angebotener Typ: '.........'

liefern, montieren und betriebsfertig anschließen.
Menge: 5,000 Stk

### Titel 5 Beleuchtungsanlagen

#### Bereich 5.1 Ortsfeste Leuchten für Allgemeinbeleuchtung

*Hinweis: Die im Leistungsverzeichnis beschriebenen Leuchten*
Die im Leistungsverzeichnis beschriebenen Leuchten
wurden im Planungsprozess mit dem Bauherren abgestimmt.
Sämtliche angebotenen Leuchten sind vor Bestellung als
kostenfreies Muster betriebsbereit (leuchtend) dem
Bauherren vorzustellen.

Bei einer Deckensanierung müssen alle alten Leuchten
entfernt werden. Nach der Montage der neuen Decke muss
ein Elektriker die Löcher für die neuen Leuchten
markieren.

**5.1.1 L1 - Quadratische Einbauleuchte**
Quadratische LED-Einbauleuchte mit mikroprismatischer
Abdeckung PW.Ausführung M73 (600 mm x 600 mm).
Für Systemdecken mit sichtbaren Tragschienen.
Mit symmetrisch begrenzt breit strahlender
Lichtstärkeverteilung.
Ausstrahlungswinkel 89°.
Lichtstärkeverteilung: direkt
Material Reflektor: PMMA-Abdeckung
Blendungsbewertung nach UGR-Einstufung < 19.
Bildschirmgerecht gemäß EN 12464-1 durch begrenzte
Leuchtdichten L = 3000 cd/m2 für Ausstrahlungswinkel
oberhalb 65° rundum.
Leuchtenkörper aus Aluminium-Strangpressprofil
Farbe Leuchtenkörper: weiß (ähnlich RAL 9016)
Leuchte mit Dämmmaterial bei ta 25°C abdeckbar, ta35 °C
Mit elektronischem Betriebsgerät, schaltbar
Mittlere Bemessungslebensdauer L80 = 100.000 h
Mittlere Bemessungslebensdauer L90 = 50.000 h
Bemessungslichtstrom 2900 lm
Bemessungsleistung 19 W
maximale Leuchten-Lichtausbeute 153lm/W
Leistungsfaktor > 0,9
Farbwiedergabeindex: Ra > 80
Lichtfarbe: warmweiß, Farbtemperatur: 3000K
Farborttoleranz (initial MacAdam) = 3 SDCM
Leuchtenmaße (L x B x H): 596 mm, 596 mm, 22 mm
Schutzklasse (DIN EN 61140): II
Schutzart (DIN EN 60529): IP20
Schutzart raumseitig: IP40
Stoßfestigkeitsgrad nach IEC 62262: IK03
Gewicht: 3.4 kg.

Angebotener Hersteller: '.........'
Angebotener Typ: '.........'
Menge: 53,000 St

**5.1.2 L1 - Zubehör - Einbaurahme**
Einbaurahmen zum Einbau von M73-Einlegeleuchten in
M84-Decken mit verdeckten Tragschienen. Auch in
Kombination mit M73-Einlegeleuchten zum Einbau in
gesägte Decken geeignet. Erforderliche Deckenstärke 15
 60 mm. Oberfläche weiß beschichtet, (ähnlich RAL
9016).
Menge: 53,000 St

**5.1.3 L2 - Rechteckige Einbauleuchte**
Rechteckige LED-Einbauleuchte mit mikroprismatischer
Abdeckung PW.Ausführung M46 (300 mm x 1200 mm).
Für Systemdecken mit sichtbaren Tragschienen.
Mit symmetrisch begrenzt breit strahlender
Lichtstärkeverteilung
Ausstrahlungswinkel 89°
Lichtstärkeverteilung: direkt
Material Reflektor: PMMA-Abdeckung
Blendungsbewertung nach UGR-Einstufung < 19
Bildschirmgerecht gemäß EN 12464-1 durch begrenzte
Leuchtdichten L = 3000 cd/m2 für Ausstrahlungswinkel
oberhalb 65° rundum.
Leuchtenkörper aus Aluminium-Strangpressprofil.
Farbe Leuchtenkörper: weiß (ähnlich RAL 9016)
Montageort: Systemdecke mit sichtbarer Tragschiene
Mit elektronischem Betriebsgerät, schaltbar
Mittlere Bemessungslebensdauer L80 = 100.000 h
Mittlere Bemessungslebensdauer L90 = 50.000 h
Bemessungslichtstrom 4000 lm
Bemessungsleistung 31 W
maximale Leuchten-Lichtausbeute 129 lm/W
Leistungsfaktor > 0,95
Farbwiedergabeindex: Ra > 80
Lichtfarbe: warmweiß, Farbtemperatur: 3000 K
Farborttoleranz (initial MacAdam) = 3 SDCM
Leuchtenmaße (L x B x H): 1196 mm, 296 mm, 22 mm
Schutzklasse (DIN EN 61140): II
Schutzart (DIN EN 60529): IP20
Schutzart raumseitig: IP40
Stoßfestigkeitsgrad nach IEC 62262: IK03
Gewicht: 3.4 kg

Angebotener Hersteller: '.........'
Angebotener Typ: '.........'
Menge: 83,000 St

**5.1.4 L2 - Zubehör**
Montagezubehör zum Einbau in gesägte Deckenöffnungen.
Montagezubehör zum Einbau in Systemdecken mit
verdeckten Tragschienen.
Für Einbauleuchte (L2)
Menge: 83,000 St

**5.1.5 L3 - Einbau-Downlight**
LED-Downlight für Decken mit einem Hohlraummaß = 36 mm.
Einbau-Downlight für gesägte Deckenöffnungen.
Ausstrahlungswinkel 95°
Lichtstärkeverteilung: vorwiegend direkt
Material Reflektor: PMMA
Leuchtenkörper aus Aluminiumdruckguss.
Farbe Leuchtenkörper: weiß (ähnlich RAL 9016)
Montageort: Decke mit Einbauöffnung
Mit elektronischem Betriebsgerät, schaltbar
Mittlere Bemessungslebensdauer L80 = 70.000 h
Bemessungslichtstrom 1900 lm
Bemessungsleistung 15 W
maximale Leuchten-Lichtausbeute 127 lm/W
Leistungsfaktor > 0,9
Farbwiedergabeindex: Ra > 80
Lichtfarbe: warmweiß, Farbtemperatur: 3000 K
Farborttoleranz (initial MacAdam) = 3 SDCM
Leuchtendurchmesser Ø 316 mm
Leuchtenhöhe 42 mm
Schutzklasse (DIN EN 61140): II
Schutzart (DIN EN 60529): IP20
Schutzart raumseitig: IP54
1.4 kg

Angebotener Hersteller: '.........'
Angebotener Typ: '.........'
Menge: 4,000 St

**5.1.6 L4 - Anbauleuchte**
LED-Feuchtraum-Anbauleuchte IP66 mit PC-Leuchtenkörper
und PMMA-DiffusorMit Cliplos-Verschlusstechnik zur
schutzartgerechten, einfachen Montage von
Diffusor-Abdeckwanne und Leuchtenkörper nach dem
Anschluss.
Lichtstärkeverteilung: direkt
Material Reflektor: PMMA-Abdeckung
Leuchtenkörper aus recycelbarem, UV-beständigem PC
Farbe Leuchtenkörper: grau (ähnlich RAL 7035)
Mit elektronischem Betriebsgerät, schaltbar
Mittlere Bemessungslebensdauer L80 = 50.000 h
Bemessungslichtstrom 6200 lm
Bemessungsleistung 44 W
maximale Leuchten-Lichtausbeute 141 lm/W
Leistungsfaktor > 0,95,
Farbwiedergabeindex: Ra > 80
Lichtfarbe: neutralweiß, Farbtemperatur: 4000
Farborttoleranz (initial MacAdam) = 3 SDCM
Maße (L x B): 1552 mm x 102 mm, Leuchtenhöhe 91 mm
Schutzklasse (DIN EN 61140): I
Schutzart (DIN EN 60529): IP66
Schutzart raumseitig: IP66
Gewicht: 2.6 kg

Angebotener Hersteller: '.........'
Angebotener Typ: '.........'
Menge: 3,000 St

**5.1.7 L5 - Rundes Anbau-Downlight**
Rundes LED-Anbau-Downlight, Aufbauhöhe 60 mm.
Mit lambertscher Lichtstärkeverteilung.
Ausstrahlungswinkel 104°
Lichtstärkeverteilung: vorwiegend direkt
Material Reflektor: PMMA Leuchtenkörper aus
Aluminiumdruckguss.
Farbe Leuchtenkörper: weiß (ähnlich RAL 9016)
Mittlere Bemessungslebensdauer L80 = 70.000 h
Bemessungslichtstrom 2000 lm
Bemessungsleistung 15 W
maximale Leuchten-Lichtausbeute 133 lm/W
Leistungsfaktor > 0,9
Farbwiedergabeindex: Ra > 80
Lichtfarbe: warmweiß, Farbtemperatur: 3000 K
Farborttoleranz (initial MacAdam) = 3 SDCM
Außenmaße Deckenring Ø 316 mm, Leuchtenhöhe 60 mm
Schutzklasse (DIN EN 61140): I
Schutzart (DIN EN 60529): IP40
Schutzart raumseitig: IP40
Gewicht: 2.4 kg

Angebotener Hersteller: '.........'
Angebotener Typ: '.........'
Menge: 8,000 St

**5.1.8 L6 - Allgemein- und Sicherheitsleuchte**
Rundleuchte in Gehäuse als umlaufender Rahmen aus
Kunststoff mit gewölbtem Diffusor aus opalem
Kunststoff. Homogene Lichtabstrahlung.
Spezielle LED-Platine mit einem großen und einem
kleinen LED-Kreis für unterschiedliche Funktionen
bezüglich der Allgemein- und Sicherheitsbeleuchtung.
Lichtfarbe: warmweiß, Farbtemperatur: 3000 K
Farborttoleranz (initial MacAdam) = 3 SDCM
Außenmaße Deckenring Ø 300 mm, Leuchtenhöhe 100 mm

Fabrikat der Bestandsanlage
Hersteller: Beghelli
Typ: Lumax 65

angebotener Hersteller: '.........'
angebotener Typ '.........'

Die Bestätigung der Kompatibilität bei abweichender
Farbikatsangabe ist zwingend nachzuweisen.
Menge: 1,000 St

**5.1.9 L6a - Allgemein- und Sicherheitsleuchte**
Rundleuchte in Gehäuse als umlaufender Rahmen aus
Kunststoff mit gewölbtem Diffusor aus opalem
Kunststoff. Homogene Lichtabstrahlung.
Spezielle LED-Platine mit einem großen und einem
kleinen LED-Kreis für unterschiedliche Funktionen
bezüglich der Allgemein- und Sicherheitsbeleuchtung.
Lichtfarbe: warmweiß, Farbtemperatur: 3000 K
Farborttoleranz (initial MacAdam) = 3 SDCM
Außenmaße Deckenring Ø 300 mm, Leuchtenhöhe 100 mm
Mit Bewegungsmelder.

Fabrikat der Bestandsanlage
Hersteller: Beghelli
Typ: Lumax 65

angebotener Hersteller: '.........'
angebotener Typ '.........'

Die Bestätigung der Kompatibilität bei abweichender
Farbikatsangabe ist zwingend nachzuweisen.
Menge: 9,000 St

**5.1.10 L7 - Anbauleuchten für Wandmontage**
LED-Anbauleuchten für Decken- und Wandmontage.
Mit lambertscher Lichtstärkeverteilung.
Lichtstärkeverteilung: direkt/indirekt
Leuchtenkörper aus stranggepresstem Aluminium.
Mit rückseitig integriertem Leitungskanal zur
Leitungsführung bei längsversetztem Wandauslass.
Farbe Leuchtenkörper: weiß (ähnlich RAL 9016)
Mit elektronischem Betriebsgerät, schaltbar
Bemessungslichtstrom 950 lm,
Bemessungsleistung 8 W,
maximale Leuchten-Lichtausbeute 119 lm/W.
Leistungsfaktor > 0,9,
Farbwiedergabeindex: Ra > 80
Lichtfarbe: warmweiß
Farbtemperatur: 3000 K
Farborttoleranz (initial MacAdam) = 3 SDCM
Maße (L x B) 600 mm x 54 mm, Leuchtenhöhe 85 mm.
Schutzklasse (DIN EN 61140): I
Schutzart (DIN EN 60529): IP40
Schutzart raumseitig: IP40
Gewicht: 1.4 kg.

Angebotener Hersteller: '.........'
Angebotener Typ: '.........'
Menge: 2,000 St

#### Bereich 5.2 Ortsfeste Leuchten für Sicherheitsbeleuchtung

*Hinweis: Die Sicherheitsbeleuchtung wird die bestehende*
Die Sicherheitsbeleuchtung wird die bestehende
Beghelli-Installation erweitern. Es werden neue
Rettungs- und Sicherheitsleuchten installiert, die an
ein Logica S Connect (Steuerungsmodul) angeschlossen
sind. Dieses wiederum wird an das bestehende Logica C
Connect & Logica Z-Modul angeschlossen, welches sich im
Technikraum 1.18, in einem anderen Gebäudeteil,
befindet.
Zwischen dem neuen Logica S Connect-Modul und dem
bestehenden Modul muss ein Kommunikationskabel (RS485)
installiert werden.

Dem Leistungsverzeichnis liegen nachfolgende
fachtechnischen Normen und Richtlinien zugrunde.
DIN EN 1838: 1997-07
 Angewandte Lichttechnik  Notbeleuchtung
DIN 4844: 2005-05
 Graphische Symbole
EM 50081 (DIN VDE 0839-81-1)
 Störaussendung
EN 50082 (DIN VDE 0839-82-1)
 Störfestigkeit
DIN EN 50171 (VDE 0558-508) 2001-11
 Zentrale Stromversorgungssysteme
DIN EN 50272-2 (VDE 0510-2) 2001-12
 Sicherheitsanforderungen an Batterien und
 Batterieanlagen, Teil 2  stationäre Batterien
DIN EN 60529 (VDE 0470-1) 2000-09
 Schutzarten durch Gehäuse
EN 60598-2-22 (VDE 0711-2-22) 2008-10
 Leuchten - Besondere Anforderungen: Leuchten für
 Notbeleuchtung
DIN EN 62034 (VDE 0711-400) 2007-06
 Automatische Prüfsysteme für batteriebetriebene
 Sicherheitsbeleuchtung für Rettungswege
DIN VDE 0100  510 (VDE 0100-510: 2007-06
 Errichten von Niederspannungsanlagen- Auswahl und
 Errichtung elektrischer Betriebsmittel  Einrichtung
für Sicherheitszwecke
DIN VDE 0100-718 (VDE 0100 0100-718) 2005-10
 Errichten von Niederspannungsanlagen Bauliche
 Anlagen für Menschenansammlungen
DIN V VDE 0108-100 (VDE V 0108-100) 2010-08
 Sicherheitsbeleuchtungsanlagen

Darüber hinaus gelten die Richtlinien, Verordnungen und
Gesetze entsprechend der Planungsgrundlage.

**5.2.1 Einzelbatterie - Rettungszeichenleuchte**
Rettungszeichenleuchte mit eckigem Gehäuse,
Frame-Display und Light-Guide-Panel. 1- oder 2-seitige
Rettungswegkennzeichnung durch wechselbare
Rettungszeichenfolien.
Gehäuse: ABS, weiß (RAL 9003)
Rahmen: ABS, weiß (RAL 9003)
Displayscheibe: PMMA (Displayscheibe)
Polycarbonat (Folie, bedruckt)
Lebensdauer L80B50: 50.000 h
Farbstabilität: 3 SDCM
Farbtemperatur: 5.700 K
Farbwiedergabeindex: 80

inkl. zusätzliche Zubehör für Deckeneinbau und
Rettungszeichenfolie

Fabrikat der Bestandsanlage
Hersteller: Beghelli
Typ: Piana LED

angebotener Hersteller: '.........'
angebotener Typ '.........'

Die Bestätigung der Kompatibilität bei abweichender
Farbikatsangabe ist zwingend nachzuweisen.
Menge: 23,000 St

**5.2.2 Einzelbatterie - Sicherheitsleuchte**
Gehäuse im Flat-Design aus Stahlblech und Abdeckung aus
Polycarbonat.
Version für Deckeneinbau
Gehäuse: Stahlblech, weiß (RAL 9010)
Abdeckung: Polycarbonat, weiß (RAL 9010)
Linse: PMMA, klar
Durchmesser: 120mm
Tiefe: 34mm
Lebensdauer L80B50: 50.000 h

Fabrikat der Bestandsanlage
Hersteller: Beghelli
Typ: Pluraluce

angebotener Hersteller: '.........'
angebotener Typ '.........'

Die Bestätigung der Kompatibilität bei abweichender
Farbikatsangabe ist zwingend nachzuweisen.
Menge: 29,000 St

**5.2.3 Prüfeinrichtung für Einzelbatterieversorgung**
Automatische Prüfeinrichtungen, in Kombination nach DIN
EN 62034, zur Überwachung und Steuerung von Leuchten,
Versorgungsmodulen und Versorgungsgeräten mit
Einzelbatterieversorgung und integriertem
Logica-Interface.
Gerät für Verteilereinbau (DIN-Schiene)
Gehäuse: Polycarbonat, grau (RAL 7035)
Maße (H x B x T): 90 x 71 x 60 mm
Teilungseinheiten: 4 TE
Schutzart: IP20
Schutzklasse: II
Netzversorgung: 230 V +/- 10 % / 50-60 Hz
Umgebungstemperatur: 0 °C bis +40 °C

Fabrikat der Bestandsanlage
Hersteller: Beghelli
Typ: Logica S Connect

angebotener Hersteller: '.........'
angebotener Typ '.........'

Die Bestätigung der Kompatibilität bei abweichender
Farbikatsangabe ist zwingend nachzuweisen.
Menge: 1,000 St

**5.2.4 Inbetriebnahme inkl. Messung**
*** Pauschalposition
Inbetriebnahme einschl. Programmierung der
Gerätegrundfunktionen
Enthaltene Leistungen:
- Einlesen der Leuchten / Geräte
- Kapazitätsprobe
- Prüfung und Programmierung der Schalteingänge
- Prüfung der Meldungen
- Erstellung eines Inbetriebnahmeprotokolls
Voraussetzung: Alle Zu- und Abgangsleitungen sind
vollständig  aufgelegt und die Arbeiten können an
einemTag durchgeführt werden.
Menge: 1,000 psch

**5.2.5 Rettungszeichenfolie**
Ersatzfolie für die Rettungszeichenleuchte
Leuchtenmaße: ca. 26 x 15 cm

Liefern und aufkleben. Alte Folie entfernen.

Fabrikat der Bestandsanlage
Hersteller: Beghelli
Typ: Piana LED

angebotener Hersteller '.........'
angebotener Typ '.........'

Die Bestätigung der Kompatibilität bei abweichender
Farbikatsangabe ist zwingend nachzuweisen.
Menge: 5,000 St

### Titel 7 Blitzschutzanlage

*Hinweis: Die Blitzschutzanlage wird auf einem bestehenden*
Die Blitzschutzanlage wird auf einem bestehenden
Gebäude (Flachdach) mit den Abmessungen ca. 10 x 37 m
und einer Höhe von ca. 6 m erneuert. Dabei handelt es
sich vor allem um Elemente wie: Fangleitungen,
Ableitungen und Klemmen verschiedener Art.

Die Arbeiten müssen in mindestens zwei Schritten
durchgeführt werden:
Demontage der bestehenden Anlage
(Fassadensanierung  Anstrich etc.)
Montage einer neuen Blitzschutzanlage.

Die neue Blitzschutzanlage wird an die bestehende
Erdungsanlage angeschlossen.

Schnittstelle: Trennstellen, die befinden sich ca. 0,5
m über dem Boden.

**7.1 Fangltg Al Rd8 Flachdach Standfuß Beton**
STLB-Bau 2025-04 050
Fangleitung DIN EN IEC 62561-2 (VDE 0185-561-2), aus
Aluminium, Rd 8, auf flachem Dach, mit Standfuß aus
Beton.
Menge: 70,000 m

**7.2 Fangltg Al Rd8 Flachdach Standfuß Beton 16 kg**
STLB-Bau 2025-04 050
Fangleitung DIN EN IEC 62561-2 (VDE 0185-561-2), aus
Aluminium, Rd 8, auf flachem Dach, mit Standfuß aus
Beton, mit Kunststoff-Unterlegplatte, Standfußmasse 16
kg.
Menge: 30,000 m

**7.3 Fangltg Al Rd8 Flachdach Distanzhalter GFK**
STLB-Bau 2025-04 050
Fangleitung DIN EN IEC 62561-2 (VDE 0185-561-2), aus
Aluminium, Rd 8, auf flachem Dach, mit Distanzhalter
aus GFK.
Menge: 50,000 m

**7.4 Abltg Al Rd8 Wand sichtbar**
STLB-Bau 2025-04 050
Ableitung DIN EN IEC 62561-2 (VDE 0185-561-2), aus
Aluminium, Rd 8, an Wänden, aus Mauerwerk, sichtbar auf
der fertigen Oberfläche.
Menge: 50,000 m

**7.5 Klemme Kl.N Alu Rd8**
STLB-Bau 2025-04 050
Klemme DIN EN IEC 62561-1 (VDE 0185-561-1), Klasse N
für normale Belastung, aus Aluminium, für Rd 8.
Menge: 40,000 St

**7.6 Klemme Kl.N Stahl verz**
STLB-Bau 2025-04 050
Klemme DIN EN IEC 62561-1 (VDE 0185-561-1), Klasse N
für normale Belastung, aus feuerverzinktem Stahl.
Menge: 10,000 St

**7.7 Klemme Kl.N Stahl niro**
STLB-Bau 2025-04 050
Klemme DIN EN IEC 62561-1 (VDE 0185-561-1), Klasse N
für normale Belastung, aus nichtrostendem Stahl.
Menge: 10,000 St

**7.8 Verbinder Kl.N Alu**
STLB-Bau 2025-04 050
Verbinder DIN EN IEC 62561-1 (VDE 0185-561-1), Klasse N
für normale Belastung, aus Aluminium.
Menge: 20,000 St

**7.9 Verbinder Kl.N Stahl verz**
STLB-Bau 2025-04 050
Verbinder DIN EN IEC 62561-1 (VDE 0185-561-1), Klasse N
für normale Belastung, aus feuerverzinktem Stahl.
Menge: 20,000 St

**7.10 Verbinder Kl.N Stahl niro**
STLB-Bau 2025-04 050
Verbinder DIN EN IEC 62561-1 (VDE 0185-561-1), Klasse N
für normale Belastung, aus nichtrostendem Stahl.
Menge: 10,000 St

**7.11 Fangstange Stahl niro 1000mm Dachkonstruktion Standfuß Beton**
STLB-Bau 2025-04 050
Fangstange DIN EN IEC 62561-2 (VDE 0185-561-2), aus
nichtrostendem Stahl, Länge 1000 mm, auf der
Dachkonstruktion, äquivalenter Trennungsabstand in Luft
mind. 0,45 m, mit Standfuß aus Beton, mit
Kunststoff-Unterlegplatte.
Menge: 1,000 St

**7.12 Trennstück Kl.N Stahl niro Rd8/Rd10**
STLB-Bau 2025-04 050
Trennstück DIN EN IEC 62561-1 (VDE 0185-561-1), Klasse
N für normale Belastung, aus nichtrostendem Stahl,
Werkstoff-Nr 1.4301, Klemmbereich Rd 8/Rd 10.
Menge: 8,000 St

**7.13 Nummernschild**
STLB-Bau 2025-04 050
Nummernschild mit dauerhafter witterungsbeständiger
Beschriftung.
Menge: 8,000 St

**7.14 Demontage Blitzschutzanlage**
*** Pauschalposition
Demontage der bestehenden Blitzschutzanlage an einem
ca. 10 x 37 m großen und ca. 6 m hohen Gebäude. Das
Gebäude verfügt über ein Flachdach. Die Menge der
demontierten Materialien entspricht in etwa der Menge
der Neuteile - Positionen oben.
Menge: 1,000 psch

**7.15 Messen/Prüfen Blitzschutzanlage**
*** Pauschalposition
Messen und Prüfen der Blitzschutzanlage, Anzahl der
Messstellen: 8, gemessene Widerstandswerte
einschließlich Prüfbericht DIN 48 831 und
Bestandszeichnung DIN 48820 sind in dreifacher
Ausfertigung aufzulisten.
Menge: 1,000 psch

### Titel 8 Potentialausgleich

**8.1 Potentialausgleichsschiene Stahl verz 8x1,5-25 mm² 40x4 mm**
STLB-Bau 2025-04 053
Potentialausgleichsschiene DIN VDE 0618-1 (VDE 0618-1),
aus verzinktem Stahl, mit Anschluss für 8 x 1,5 bis 25
mm2, ein Flachband bis 40 mm x 4 mm, und
Massivrundleiter, Durchmesser 8 bis 10 mm.
Menge: 2,000 St

**8.2 Erdungsbandrohrschelle Messing 1x2,5 mm²-2x16 mm² Durchm. bis 40 mm**
STLB-Bau 2025-04 053
Erdungsbandrohrschelle aus Messing gal/Zn, mit
Anschlussmöglichkeit für einen Leiter 2,5 mm2 bis 2
Leiter 16 mm2, für Rohrdurchmesser bis 40 mm.
Menge: 1,000 St

**8.3 Erdungsbandrohrschelle Stahl niro 1x2,5 mm²-2x16 mm² Durchm. bis 40 mm**
STLB-Bau 2025-04 053
Erdungsbandrohrschelle aus nichtrostendem Stahl,
Werkstoff-Nr 1.4301, mit Anschlussmöglichkeit für einen
Leiter 2,5 mm2 bis 2 Leiter 16 mm2, für Rohrdurchmesser
bis 40 mm.
Menge: 5,000 St

**8.4 Installationsltg NYM-J 1x16 AP Abstandsschellen**
STLB-Bau 2025-04 053
Installationsleitung DIN VDE 0250-204 (VDE 0250-204)
NYM-J 1 x 16, Cu-Zahl 154, auf Putz mit
Abstandsschellen.
Menge: 20,000 m

**8.5 Installationsltg NYM-J 1x16 anschließen**
STLB-Bau 2025-04 053
Installationsleitung DIN VDE 0250-204 (VDE 0250-204)
NYM-J 1 x 16, Cu-Zahl 154, nur anschließen an
beigestellte Betriebsmittel, einschl.
Verbindungsmittel.
Menge: 5,000 St

**8.6 Installationsltg NYM-O 1x6 vorh.Rohr/Unterflurkanal**
STLB-Bau 2025-04 053
Installationsleitung DIN VDE 0250-204 (VDE 0250-204)
NYM-O 1 x 6, Cu-Zahl 58, in vorh.
Rohre/Unterflurkanäle.
Menge: 20,000 m

**8.7 Kunststoffaderleitung H07V-K 1x6 anschließen**
STLB-Bau 2025-04 053
Kunststoffaderleitung DIN EN 50525-2-31 (VDE
0285-525-2-31), H07V-K 1 x 6, Cu-Zahl 58, Farbton
grün/gelb, nur anschließen an beigestellte
Betriebsmittel, einschl. Verbindungsmittel.
Menge: 20,000 St

### Titel 9 Starkstromanlagen, sonstiges

#### Bereich 9.1 Bohr-, Schlitz- und Stemmarbeiten

*Hinweis: Die meisten Kabeltrassen sind bereits verlegt und*
Die meisten Kabeltrassen sind bereits verlegt und
feuerbeständig. Einige Kabel müssen neu verlegt werden,
was Bohrungen oder Schlitzen erfordert.

**9.1.1 Bohrung Mauerziegel Durchm. 12-25 mm T 20-25 cm nicht schadstoffbelastet v.Hand Stoffe**
STLB-Bau 2025-04 084
Bohrung, Untergrundfläche waagerecht, Bohrkernsicherung
nicht erforderlich, aus Mauerwerk aus Mauerziegel,
Bohrdurchmesser über 12 bis 25 mm, Bohrtiefe über 20
bis 25 cm, nicht schadstoffbelastet,
Abfall ist nicht gefährlich, Zuordnung LAGA Z 0
(uneingeschränkter Einbau), Wichte des Abbruchstoffes
DIN EN 1991-1-1 15 kN/m3, Arbeitshöhe bis 3,5 m über
der Standfläche des hierfür erforderlichen Gerüstes,
von Hand/mit handgeführten Kleingeräten, Ausführung
innerhalb des Bauwerks,
aufgenommene Stoffe sammeln, ohne Zerkleinerung, auf
LKW des AN laden,
die Entsorgung wird gesondert vergütet.
Menge: 30,000 St

**9.1.2 Bohrung Stahlbeton Durchm. 12-25 mm T 25-30 cm nicht schadstoffbelastet Geräteeinsatz mgl. Stoffe**
STLB-Bau 2025-04 084
Bohrung, Untergrundfläche senkrecht, aus Stahlbeton,
Normalbeton, Bohrdurchmesser über 12 bis 25 mm,
Bohrtiefe über 25 bis 30 cm, nicht schadstoffbelastet,
Abfall ist nicht gefährlich, Zuordnung LAGA Z 0
(uneingeschränkter Einbau), Wichte des Abbruchstoffes
DIN EN 1991-1-1 24 kN/m3, Arbeitshöhe bis 3,5 m über
der Standfläche des hierfür erforderlichen Gerüstes,
Geräteeinsatz ist möglich, max. Gesamtgewicht bis 0,2
t, Ausführung innerhalb des Bauwerks, über Kopf,
aufgenommene Stoffe sammeln, ohne Zerkleinerung, auf
LKW des AN laden,
die Entsorgung wird gesondert vergütet.
Menge: 12,000 St

**9.1.3 Bohrung Stahlbeton Durchm. 25-50 mm T 25-30 cm nicht schadstoffbelastet Geräteeinsatz mgl. Stoffe**
STLB-Bau 2025-04 084
Bohrung, Untergrundfläche senkrecht, aus Stahlbeton,
Normalbeton, Bohrdurchmesser über 25 bis 50 mm,
Bohrtiefe über 25 bis 30 cm, nicht schadstoffbelastet,
Abfall ist nicht gefährlich, Zuordnung LAGA Z 0
(uneingeschränkter Einbau), Wichte des Abbruchstoffes
DIN EN 1991-1-1 24 kN/m3, Arbeitshöhe bis 3,5 m über
der Standfläche des hierfür erforderlichen Gerüstes,
Geräteeinsatz ist möglich, max. Gesamtgewicht bis 0,2
t, Ausführung innerhalb des Bauwerks, über Kopf,
aufgenommene Stoffe sammeln, ohne Zerkleinerung, auf
LKW des AN laden,
die Entsorgung wird gesondert vergütet.
Menge: 5,000 St

**9.1.4 Wandschlitze gebäudeschonend mit Diamantfräswerkzeug**
Wandschlitze gebäudeschonend mit Diamantfräswerkzeug
für Leitungs- oder Rohrverlegung herstellen in
Mauerwerk oder Betonwand
Größe: 30 x 30 mm
Menge: 30,000 m

**9.1.5 Wandschlitze gebäudeschonend mit Diamantfräswerkzeug**
Wandschlitze gebäudeschonend mit Diamantfräswerkzeug
für Leitungs- oder Rohrverlegung herstellen in
Mauerwerk oder Betonwand
Größe: 20 x 20 mm
Menge: 70,000 m

**9.1.6 Kernbohrung 80 mm**
Kernbohrung 80 mm in 24 - 40 cm starken Betonwänden
bzw. Mauerwerk herstellen und nach Leitungsverlegung
fachgerecht unter Berücksichtigung der Forderungen des
Brandschutzes verschließen.
Menge: 1,000 Stk

**9.1.7 Kernbohrung 100 mm**
Kernbohrung 100 mm in 12 - 24 cm starken Betonwänden
bzw. Mauerwerk herstellen und nach Leitungsverlegung
fachgerecht unter Berücksichtigung der Forderungen des
Brandschutzes verschließen.
Menge: 1,000 Stk

#### Bereich 9.2 Sonstiges

*Hinweis: Die meisten Kabeltrassen sind bereits installiert und*
Die meisten Kabeltrassen sind bereits installiert und
brandgeschützt. Nach der Installation weiterer Kabel
müssen einige Brandschutzabschottungen geöffnet und neu
verschlossen werden.

**9.2.1 Brandschutzabschottung Leitungsanlagen Mörtelschott EI30 0,05-0,1m2 Gebäude Wand D 240mm**
STLB-Bau 2025-04 047
Brandschutzabschottung an Kabel-/Leitungsanlagen als
Mörtelschott, Klassifizierung EI 30 DIN EN 13501-2, mit
allgemeinem bauaufsichtlichen Prüfzeugnis/allgemeiner
bauaufsichtlicher Zulassung, eckiger Durchbruch,
Querschnitt über 0,05 bis 0,1 m2, Baustoffklasse DIN
4102-1 A (nichtbrennbar), Schmelzpunkt größer gleich
1000 Grad C, im Gebäude, Arbeitshöhe des Montageortes
bis 3,5 m über der Standfläche des hierfür
erforderlichen Gerüstes, Wand aus Mauerwerk, Dicke 240
mm, durchgehende Kabelpritsche aus Stahl.
Menge: 3,000 St

**9.2.2 Brandschutzabschottung Leitungsanlagen Mörtelschott EI30 Durchm. bis 50 mm Gebäude Wand D 240 mm**
STLB-Bau 2025-04 047
Brandschutzabschottung an Kabel-/Leitungsanlagen als
Mörtelschott, Klassifizierung EI 30 DIN EN 13501-2, mit
allgemeinem bauaufsichtlichen Prüfzeugnis/allgemeiner
bauaufsichtlicher Zulassung, Durchmesser bis 50 mm,
Baustoffklasse DIN 4102-1 A (nichtbrennbar),
Schmelzpunkt größer gleich 1000 Grad C, im Gebäude,
Arbeitshöhe des Montageortes bis 3,5 m über der
Standfläche des hierfür erforderlichen Gerüstes, Wand
aus Mauerwerk, Dicke 240 mm.
Menge: 5,000 St

**9.2.3 Brandschutzabschottung Leitungsanlagen Mörtelschott EI30 Durchm. bis 50 mm Gebäude Decke D 200 mm**
STLB-Bau 2025-04 047
Brandschutzabschottung an Kabel-/Leitungsanlagen als
Mörtelschott, Klassifizierung EI 30 DIN EN 13501-2, mit
allgemeinem bauaufsichtlichen Prüfzeugnis/allgemeiner
bauaufsichtlicher Zulassung, runder Durchbruch,
Durchmesser bis 50 mm, Baustoffklasse DIN 4102-1 A
(nichtbrennbar), Schmelzpunkt größer gleich 1000 Grad
C, im Gebäude, Arbeitshöhe des Montageortes bis 3,5 m
über der Standfläche des hierfür erforderlichen
Gerüstes, Decke aus Stahlbeton, Dicke 200 mm.
Menge: 5,000 St

**9.2.4 Brandschutzabschottung Kabel EI30 Gebäude Decke D 110 mm**
STLB-Bau 2025-04 047
Brandschutzabschottung an Kabeln Klassifizierung EI 30
DIN EN 13501-2, nach Leitungsanlagen-Richtlinie (LAR)
des Bundeslandes der Ausführung/Muster
Leitungsanlagen-Richtlinie (MLAR), freier Ringspalt im
Durchbruch bis 15 mm, Spalt füllen mit Mineralwolle,
Baustoffklasse DIN 4102-1 A (nichtbrennbar),
Schmelzpunkt größer gleich 1000 Grad C, im Gebäude,
Arbeitshöhe des Montageortes bis 3,5 m über der
Standfläche des hierfür erforderlichen Gerüstes, Decke
aus Stahlbeton, Dicke 110 mm.
Menge: 5,000 St

**9.2.5 Brandschutzabschottung Kabel EI30 Gebäude Wand D 15 mm**
STLB-Bau 2025-04 047
Brandschutzabschottung an Kabeln Klassifizierung EI 30
DIN EN 13501-2, nach Leitungsanlagen-Richtlinie (LAR)
des Bundeslandes der Ausführung/Muster
Leitungsanlagen-Richtlinie (MLAR), freier Ringspalt im
Durchbruch bis 15 mm, Spalt füllen mit Mineralwolle,
Baustoffklasse DIN 4102-1 A (nichtbrennbar),
Schmelzpunkt größer gleich 1000 Grad C, im Gebäude,
Arbeitshöhe des Montageortes bis 3,5 m über der
Standfläche des hierfür erforderlichen Gerüstes, Wand
aus Stahlbeton, Dicke 15 mm.
Menge: 15,000 St

**9.2.6 Dokumentation**
*** Pauschalposition
Es ist eine Anlagendokumentation gemäß den Vorgaben des
Bauherren 1-fach in Papier und auf Datenträger zu
erstellen.

Enthalten sein müssen alle Inbetriebnahmeprotokolle,
Messprotokolle der Erstinbetriebnahme, Revisionspläne
der bestehenden Anlage (Hauptverteiler, Grundrisse,
etc.), eine tabellarische Aufstellung aller verbauten
Materialien mit Hersteller, Artikel- und Bestellnummer.

Die Dokumentation ist zwei Wochen vor Abnahme der
Leistung zur Prüfung zu übergeben.
Menge: 1,000 psch

#### Bereich 9.4 Baustromanlage

*Hinweis: Die komplette Baustromanlage ist zu liefern, zu*
Die komplette Baustromanlage ist zu liefern, zu
montieren und nach Ende der Bauzeit wieder zurück zu
nehmen. Die Anlage bleibt im Eigentum des
Auftragnehmers!

*Hinweis: Baustromverteiler als Kleinverteiler*
Baustromverteiler als Kleinverteiler

Ausstattung des Verteilers mindestens:
Steckdose CEE 2x 16A
Steckdose CEE 2x 32A
4 x Schukosteckdose
Elektronische Energiezähler

**9.4.1 Baustromverteiler Kleinverteiler I 63 A 230/400VAC Innenaufstellung IP44 IK09 geschlossen Standmontage aufbauen abbauen**
STLB-Bau 2025-04 054
Baustromverteiler DIN EN 61439-4 (VDE 0660-600-4), als
Kleinverteiler, Bedienung durch elektrotechnischen
Laien, mit Berührungsschutzabdeckung DIN EN 50274 (VDE
0660-514), Gehäuse aus Kunststoff, unbehandelt,
Schutzklasse I,
Bemessungsstrom I Index nA tiefgestellt '63' A,
Bemessungsbetriebsspannung 230/400 V AC,
Bemessungsbelastungsfaktor '0.8'
, Innenaufstellung,
Schutzart IP 44 DIN EN 60529 (VDE 0470-1), Schutzart
IK09 DIN EN 62262 (VDE 0470-100),
min. Umgebungstemperatur '-25' Grad C,
max. Umgebungstemperatur '40' Grad C,
max. Umgebungstemperatur täglicher Mittelwert '35' Grad
C,
max. relative Luftfeuchte bei einer Temperatur von 40
Grad C '70' %, Verschmutzungsgrad 3 (schwer) DIN EN
61010-1 (VDE 0411-1),
Höhe über NN '2000' m, EMV-Umgebung B Wohnbereiche,
geschlossene Bauform, generelle Erweiterung der
Verteil- und Endstromkreise nach Abschaltung, Anlage
ortsveränderbar, Standmontage, aufbauen und abbauen.
Menge: 3,000 St

**9.4.2 Vorhaltung Baustromverteiler**
Vorhalten der gesamten zuvor beschriebenen Pos.
Kleinverteiler über einen Zeitraum  von 12 Monaten.
Abrechnung erfolgt je Monat.
Menge: 12,000 Mona

**9.4.3 Baustrahler 150W LED auf Ständer**
Baustrahler 150W LED auf Ständer
nach erfolgter Abstimmung aufbauen und abbauen.

Diese Strahler dienen ausschließlich der
Baustellensicherung und nicht der Beleuchtung der
Arbeitsstätten. Diese sind durch den jeweiligen AN
selbst zu beleuchten.
Menge: 2,000 St

**9.4.4 5 x Langfeldleuchten als Baubeleuchtung**
5 Stück Langfeldleuchte (ca. 50W LED, Länge ca. 150 cm)
miteinander verbunden und nach erfolgter Abstimmung
aufbauen und abbauen.

Diese Beleuchtung dienen ausschließlich der
Baustellensicherung und nicht der Beleuchtung der
Arbeitsstätten. Diese sind durch den jeweiligen AN
selbst zu beleuchten.

Inkl. 2 x Versetzen von Leuchten, nach Bedarf (z.B.
durch Deckenarbeiten).
Menge: 1,000 St

**9.4.5 Vorhaltung Baubeleuchtung**
Vorhalten der gesamten zuvor beschriebenen
Beleuchtungsanlage über einen Zeitraum  von 12 Monaten.

Abrechnung erfolgt je Monat.
Menge: 12,000 Mona

**9.4.6 Gummischlauchleitung H07RN-F 5G16**
Gummischlauchleitung geeignet zur ungeschützten
Verlegung auf Baustellen.
Verlegen, für die Bauzeit und Abstimmung und nach
Beendigung der Baumaßnahme wieder demontieren und
zurücknehmen.
Menge: 100,000 m

**9.4.7 Gummischlauchleitung H05RR-F 3G2,5**
Gummischlauchleitung geeignet zur ungeschützten
Verlegung auf Baustellen.
Verlegen, für die Bauzeit vorhalten und nach Beendigung
der Baumaßnahme wieder demontieren und zurücknehmen.
Menge: 150,000 m

**9.4.8 Vorhaltung Leitungsanlage**
Vorhalten der gesamten zuvor beschriebenen
Leitungsanlage über einen Zeitraum  von 12 Monaten.
Abrechnung erfolgt je Monat
Menge: 12,000 Mona

**9.4.9 Inbetriebnahme der Baustromanlage**
*** Pauschalposition
Inbetriebnahme der vorbeschriebenen Baustromanlage.
Menge: 1,000 psch

**9.4.10 Überprüfung der Baustromanlage**
Überprüfung der Baustromanlage innerhalb der gesamten
Bauzeit monatlich.
Menge: 12,000 Mona

**9.4.11 Erdung und Potentialausgleich für die Baustromanlage**
*** Pauschalposition
Fachgerechte Erdung und Potentialausgleich für die
gesamte ausgeschriebene Baustromanlage.
Menge: 1,000 psch

#### Bereich 9.5 Demontage

**9.5.1 Leuchten demontieren und entsorgen**
Kabel abtrennen, Leuchten (auch Sicherheitsbeleuchtung)
demontieren und fachgerecht entsorgen.
Die meisten Leuchten sind ca. 150 x 20 x 8 cm groß und
mit 2 x 58 W Leuchtstofflampen ausgestattet.
Leuchtmittel ist vor der Leuchtendemontage aus der
Leuchte zu entfernen und fachgerecht entsorgen.
Einschl. Containerkosten und Entsorgungsnachweis.
Menge: 250,000 St

**9.5.2 Leitungen/Kabel bis 5x2,5mm² demontieren und entsorgen**
Leitungen und Kabel bis 5x2,5mm² demontieren und
umweltgerecht entsorgen.
Einschl. Containerkosten und Entsorgungsnachweis.
Menge: 700,000 m

**9.5.3 Leitungen/Kabel bis 5x25 mm² demontieren und entsorgen**
Leitungen und Kabel von 5x2,5 mm² bis 5x25 mm²
demontieren und umweltgerecht entsorgen.
Einschl. Containerkosten und Entsorgungsnachweis.
Menge: 100,000 m

**9.5.4 Kabelkanäle demontieren und entsorgen**
Kabelkanäle (hauptsächlich 40x20 mm) aus Kunststoff
demontieren und umweltgerecht entsorgen.
Einschl. Containerkosten und Entsorgungsnachweis.
Menge: 80,000 m

**9.5.5 Installationsgeräte demontieren und entsorgen**
Installationsgeräte wie Steckdosen, Doppelsteckdosen,
5polige CEE Steckdosen, Schalter, Taster, Abzweigdosen,
Datendosen, Telefondosen, Bewegungsmelder,
Kabelabroller o.ä. abklemmen, demontieren und
fachgerecht entsorgen.
Einschl. Containerkosten und Entsorgungsnachweis.
Menge: 200,000 St

**9.5.6 Unterverteiler demontieren und entsorgen**
Unterverteiler abklemmen, demontieren und fachgerecht
entsorgen.
Es handelt sich um Unterverteiler 5x12TE, ausgestattet
mit u.a.: Hauptschalter, Überspannungsschutz,
FI-Schalter, LS-Schalter.
Einschl. Containerkosten und Entsorgungsnachweis.

Achtung: Bei der Demontage auf die Kabel/Leitungen
(Stromkreise) aufpassen. Die meisten werden
wiederverwendet!
Menge: 7,000 St

**9.5.7 Vorhandene Stromkreise prüfen**
Vorhandene Stromkreise (Kabel und Leitungen) prüfen und
für den Anschluss in neuen Unterverteilern vorbereiten.
Menge: 100,000 St
